# Reparació del paviment amb M.B.C. a diverses carreteres de la xarxa local de la Diputació de Tarragona. Any 2022. Actualització

- Propietat de l'arxiu: RIB Spain
- Format: FIEBDC-3/2016
- Programa: Presto 18.04
- Tipus: pressupost
- Data dels preus: 07/12/1994
- Divisa: EUR
Import: 1925179

## 01 REFORÇ FERM
Import: 1325830.41

### 01.01 Ctra. TV-7091 Accés a la Febró
Import: 17019.56

**E0612RV** m2 Reg d'adherència termoadherent C60B3 TER (dotació 0,5 kg/m2)
2100 m2 × 0.33 = 693.00
Reg d'adherència amb emulsió bituminosa catiònica termoadherent tipus C60B3 TER (dotació 0,50 kg/m2), aplicada de forma uniforme, inclòs preparació de la superfície existent.

| Codi | Ut | Descripció | Rendiment | Preu | Import |
|---|---|---|---|---|---|
| O0102 | h | Oficial 1ª (mà d'obra; 23/07/1998) | 0.001 | 24.56 | 0.02 |
| O0110 | h | Peó (mà d'obra; 23/07/1998) | 0.001 | 20.41 | 0.02 |
| P0406 | kg | Emulsió bituminosa termoadherent C60B3 TER (material; 03/02/2022) | 0.4 | 0.445 | 0.18 |
| M0217 | h | Camió cisterna reg asfàltic (maquinària; 12/01/2009) | 0.001 | 50.68584 | 0.05 |
| M0220 | h | Escombradora autopropulsada (maquinària; 23/07/1998) | 0.001 | 42.15 | 0.04 |
| vg | % | Despeses indirectes | 0.003 | 6 | 0.02 |
|  |  | Total |  |  | 0.33 |

| Amidament | Uts. | Llarg | Ample | Parcial |
|---|---|---|---|---|
| Del PK 0+000 al PK 0+300 | 1 | 300 | 7 | 2100.00 |
| Total |  |  |  | 2100 |

**E0632** m2 Fresat paviment asfàltic fins a 8 cm
210 m2 × 3.78 = 793.80
Fresat mecànic de paviment asfàltic fins una profunditat màxima de 8 cm amb fresadora de càrrega automàtica, inclòs encaixos laterals i finals, talls i entregues a tapes i reixes amb compressor, càrrega i transport de runes a l'abocador, cànon d'abocament i escombrat i neteja de la superfície fresada.

| Codi | Ut | Descripció | Rendiment | Preu | Import |
|---|---|---|---|---|---|
| O0101 | h | Cap de colla (mà d'obra; 23/07/1998) | 0.01 | 26.02 | 0.26 |
| O0110 | h | Peó | 0.026 | 20.41 | 0.53 |
| M0242 | h | Fresadora (maquinària; 23/07/1998) | 0.012 | 133.01 | 1.60 |
| M0212B | h | Camió de trabuc 16 m³ (maquinària; 23/07/1998) | 0.012 | 45.4 | 0.54 |
| M0220 | h | Escombradora autopropulsada | 0.012 | 42.15 | 0.51 |
| P1613 | u | Cànon d'abocador (23/07/1998) | 0.15 | 0.8 | 0.12 |
| %16130 | % | Despeses indirectes | 6 % | 3.56 | 0.21 |
|  |  | Total |  |  | 3.78 |

| Amidament | Uts. | Llarg | Ample | Parcial |
|---|---|---|---|---|
| Encaix PK 0+000 | 1 | 15 | 7 | 105.00 |
| Encaix PK 0+300 | 1 | 15 | 7 | 105.00 |
| Subtotal |  |  |  | 210.00 |
| Total |  |  |  | 210 |

**E0604RV** t Paviment de MBC tipus AC16 surf S 50/70 GR
257.25 t × 60.38 = 15532.76
Paviment de mescla bituminosa en calent tipus formigó bituminós AC16 surf 50/70 S amb granulat granític per a capa de trànsit, estesa i compactada.

| Codi | Ut | Descripció | Rendiment | Preu | Import |
|---|---|---|---|---|---|
| O0101 | h | Cap de colla | 0.014 | 26.02 | 0.36 |
| O0110 | h | Peó | 0.063 | 20.41 | 1.29 |
| P04140 | t | M.B.C. tipus AC16 surf S en obra (material; 03/02/2022) | 1 | 53.25 | 53.25 |
| M0236 | h | Estenedora per a mescles (maquinària; 23/07/1998) | 0.01 | 70.66 | 0.71 |
| M0239 | h | Corró de llanda metàl·lica (maquinària; 23/07/1998) | 0.01 | 41.57 | 0.42 |
| M0237 | h | Piconadora de pneumàtics 15 tn (maquinària; 23/07/1998) | 0.01 | 62.36 | 0.62 |
| M0220 | h | Escombradora autopropulsada | 0.01 | 42.15 | 0.42 |
| M0213 | h | Camió cisterna de 8 m³ (maquinària; 23/07/1998) | 0.01 | 48 | 0.48 |
| vg | % | Despeses indirectes | 0.472 | 6 | 2.83 |
|  |  | Total |  |  | 60.38 |

| Amidament | Uts. | Parcial |
|---|---|---|
| Del PK 0+000 al PK 0+300 | 257.25 | 257.25 |
| Total |  | 257.25 |

### 01.02 Ctra. TV-7331 De la Fatarella a les Camposines
Import: 175250.47

**E0612RV** m2 Reg d'adherència termoadherent C60B3 TER (dotació 0,5 kg/m2)
22300 m2 × 0.33 = 7359.00

| Amidament | Uts. | Llarg | Ample | Parcial |
|---|---|---|---|---|
| Del PK 0+800 al PK 1+000 | 1 | 200 | 11 | 2200.00 |
| Del PK 1+000 al PK 2+200 | 1 | 1200 | 8 | 9600.00 |
| Del PK 7+460 al PK 8+960 | 1 | 1500 | 7 | 10500.00 |
| Subtotal |  |  |  | 22300.00 |
| Total |  |  |  | 22300 |

**E0632** m2 Fresat paviment asfàltic fins a 8 cm
780 m2 × 3.78 = 2948.40

| Amidament | Uts. | Llarg | Ample | Parcial |
|---|---|---|---|---|
| Del PK 0+800 al PK 1+000 | 2 | 15 | 11 | 330.00 |
| Del PK 1+000 al PK 2+200 | 2 | 15 | 8 | 240.00 |
| Del PK 7+460 al PK 8+960 | 2 | 15 | 7 | 210.00 |
| Subtotal |  |  |  | 780.00 |
| Total |  |  |  | 780 |

**E0604RV** t Paviment de MBC tipus AC16 surf S 50/70 GR
2731.75 t × 60.38 = 164943.07

| Amidament | Uts. | Parcial |
|---|---|---|
| Del PK 0+800 al PK 1+000 | 269.5 | 269.50 |
| Del PK 1+000 al PK 2+200 | 1176 | 1176.00 |
| Del PK 7+460 al PK 8+960 | 1286.25 | 1286.25 |
| Subtotal |  | 2731.75 |
| Total |  | 2731.75 |

### 01.03 Ctra. TV-2033 Ramal a Renau
Import: 27800.89

**E0612RV** m2 Reg d'adherència termoadherent C60B3 TER (dotació 0,5 kg/m2)
3510 m2 × 0.33 = 1158.30

| Amidament | Uts. | Llarg | Ample | Parcial |
|---|---|---|---|---|
| Del PK 0+000 al PK 0+585 | 1 | 585 | 6 | 3510.00 |
| Total |  |  |  | 3510 |

**E0632** m2 Fresat paviment asfàltic fins a 8 cm
180 m2 × 3.78 = 680.40

| Amidament | Uts. | Llarg | Ample | Parcial |
|---|---|---|---|---|
| Encaix PK 0+000 | 1 | 15 | 6 | 90.00 |
| Encais PK 0+585 | 1 | 15 | 6 | 90.00 |
| Subtotal |  |  |  | 180.00 |
| Total |  |  |  | 180 |

**E0604RV** t Paviment de MBC tipus AC16 surf S 50/70 GR
429.98 t × 60.38 = 25962.19

| Amidament | Uts. | Parcial |
|---|---|---|
| Del PK 0+000 al PK 0+585 | 429.975 | 429.98 |
| Total |  | 429.98 |

### 01.04 Ctra. TV-2141 De Selmellà al Pont d’Armentera
Import: 124078.4

**E0612RV** m2 Reg d'adherència termoadherent C60B3 TER (dotació 0,5 kg/m2)
16000 m2 × 0.33 = 5280.00

| Amidament | Uts. | Llarg | Ample | Parcial |
|---|---|---|---|---|
| Del PK 0+000 a 4+000 | 1 | 4000 | 4 | 16000.00 |
| Total |  |  |  | 16000 |

**E0632** m2 Fresat paviment asfàltic fins a 8 cm
120 m2 × 3.78 = 453.60

| Amidament | Uts. | Llarg | Ample | Parcial |
|---|---|---|---|---|
| Encaix PK 0+000 | 1 | 15 | 4 | 60.00 |
| Encaix PK 4+000 | 1 | 15 | 4 | 60.00 |
| Subtotal |  |  |  | 120.00 |
| Total |  |  |  | 120 |

**E0604RV** t Paviment de MBC tipus AC16 surf S 50/70 GR
1960 t × 60.38 = 118344.80

| Amidament | Uts. | Parcial |
|---|---|---|
| Del PK 0+000 a 4+000 | 1960 | 1960.00 |
| Total |  | 1960 |

### 01.05 Ctra. TV-3021 De Rasquera a Cardó
Import: 19533.88

**E0612RV** m2 Reg d'adherència termoadherent C60B3 TER (dotació 0,5 kg/m2)
1697.63 m2 × 0.33 = 560.22

| Amidament | Uts. | Llarg | Parcial |
|---|---|---|---|
| Rotonda PK 0+000 | 1 | 1697.63 | 1697.63 |
| Total |  |  | 1697.63 |

**E0632** m2 Fresat paviment asfàltic fins a 8 cm
1697.63 m2 × 3.78 = 6417.04

| Amidament | Uts. | Llarg | Parcial |
|---|---|---|---|
| Rotonda PK 0+000 | 1 | 1697.63 | 1697.63 |
| Total |  |  | 1697.63 |

**E0604RV** t Paviment de MBC tipus AC16 surf S 50/70 GR
207.96 t × 60.38 = 12556.62

| Amidament | Uts. | Parcial |
|---|---|---|
| Rotonda PK 0+000 | 207.959675 | 207.96 |
| Total |  | 207.96 |

### 01.06 Ctra. T-242 De la C-241d a Barberà de la Conca
Import: 102103.11

**E0612RV** m2 Reg d'adherència termoadherent C60B3 TER (dotació 0,5 kg/m2)
10752.5 m2 × 0.33 = 3548.33

| Amidament | Uts. | Llarg | Ample | Parcial |
|---|---|---|---|---|
| Del PK 0+500 al PK 0+600 | 1 | 100 | 5.5 | 550.00 |
| Del PK 1+100 al PK 2+100 | 1 | 1000 | 5.5 | 5500.00 |
| Del PK 2+500 al PK 3+355 | 1 | 855 | 5.5 | 4702.50 |
| Subtotal |  |  |  | 10752.50 |
| Total |  |  |  | 10752.5 |

**E0632** m2 Fresat paviment asfàltic fins a 8 cm
5032.5 m2 × 3.78 = 19022.85

| Amidament | Uts. | Llarg | Ample | Parcial |
|---|---|---|---|---|
| Encaixos PK 0+500 i 0+600 | 2 | 15 | 5.5 | 165.00 |
| Encaixos PK 1+100 i 2+100 | 2 | 15 | 5.5 | 165.00 |
| Del PK 2+500 al PK 3+355 | 1 | 855 | 5.5 | 4702.50 |
| Subtotal |  |  |  | 5032.50 |
| Total |  |  |  | 5032.5 |

**E0604RV** t Paviment de MBC tipus AC16 surf S 50/70 GR
1317.19 t × 60.38 = 79531.93

| Amidament | Uts. | Parcial |
|---|---|---|
| Del PK 0+500 al PK 0+600 | 67.375 | 67.38 |
| Del PK 1+100 al PK 2+100 | 673.75 | 673.75 |
| Del PK 2+500 al PK 3+355 | 576.05625 | 576.06 |
| Subtotal |  | 1317.19 |
| Total |  | 1317.19 |

### 01.07 Ctra. TV-7092 De la T-704 a la TV-7012 pel campament dels Castillejos
Import: 196729.12

**E0612RV** m2 Reg d'adherència termoadherent C60B3 TER (dotació 0,5 kg/m2)
25300 m2 × 0.33 = 8349.00

| Amidament | Uts. | Llarg | Ample | Parcial |
|---|---|---|---|---|
| Del PK 0+000 al PK 3+600 | 1 | 3600 | 5.5 | 19800.00 |
| Del PK 7+800 al PK 8+800 | 1 | 1000 | 5.5 | 5500.00 |
| Subtotal |  |  |  | 25300.00 |
| Total |  |  |  | 25300 |

**E0632** m2 Fresat paviment asfàltic fins a 8 cm
330 m2 × 3.78 = 1247.40

| Amidament | Uts. | Llarg | Ample | Parcial |
|---|---|---|---|---|
| Encaixos PK 0+000 i PK 3+600 | 2 | 15 | 5.5 | 165.00 |
| Encaixos PK 7+800 i PK 8+800 | 2 | 15 | 5.5 | 165.00 |
| Subtotal |  |  |  | 330.00 |
| Total |  |  |  | 330 |

**E0604RV** t Paviment de MBC tipus AC16 surf S 50/70 GR
3099.25 t × 60.38 = 187132.72

| Amidament | Uts. | Parcial |
|---|---|---|
| Del PK 0+000 al PK 3+600 | 2425.5 | 2425.50 |
| Del PK 7+800 al PK 8+800 | 673.75 | 673.75 |
| Subtotal |  | 3099.25 |
| Total |  | 3099.25 |

### 01.08 Ctra. TV-7093 De la T-704 a la Mussara
Import: 17622.11

**E0612RV** m2 Reg d'adherència termoadherent C60B3 TER (dotació 0,5 kg/m2)
2200 m2 × 0.33 = 726.00

| Amidament | Uts. | Llarg | Ample | Parcial |
|---|---|---|---|---|
| Del PK 0+000 al PK 0+400 | 1 | 400 | 5.5 | 2200.00 |
| Total |  |  |  | 2200 |

**E0632** m2 Fresat paviment asfàltic fins a 8 cm
165 m2 × 3.78 = 623.70

| Amidament | Uts. | Llarg | Ample | Parcial |
|---|---|---|---|---|
| Encaixos al PK 0+000 | 1 | 15 | 5.5 | 82.50 |
| Encaixos al PK 0+400 | 1 | 15 | 5.5 | 82.50 |
| Subtotal |  |  |  | 165.00 |
| Total |  |  |  | 165 |

**E0604RV** t Paviment de MBC tipus AC16 surf S 50/70 GR
269.5 t × 60.38 = 16272.41

| Amidament | Uts. | Parcial |
|---|---|---|
| Del PK 0+000 al PK 0+400 | 269.5 | 269.50 |
| Total |  | 269.5 |

### 01.09 Ctra. TP-2036 De Puigpelat a Alió
Import: 102075.04

**E0612RV** m2 Reg d'adherència termoadherent C60B3 TER (dotació 0,5 kg/m2)
12800 m2 × 0.33 = 4224.00

| Amidament | Uts. | Llarg | Ample | Parcial |
|---|---|---|---|---|
| Del PK 0+600 al PK 1+200 | 1 | 600 | 8 | 4800.00 |
| Del PK 1+500 al PK 1+900 | 1 | 400 | 8 | 3200.00 |
| Del PK 1+500 al PK 1+900 | 1 | 400 | 12 | 4800.00 |
| Subtotal |  |  |  | 12800.00 |
| Total |  |  |  | 12800 |

**E0632** m2 Fresat paviment asfàltic fins a 8 cm
840 m2 × 3.78 = 3175.20

| Amidament | Uts. | Llarg | Ample | Parcial |
|---|---|---|---|---|
| Del PK 0+600 al PK 1+200 | 2 | 15 | 8 | 240.00 |
| Del PK 1+500 al PK 1+900 | 2 | 15 | 8 | 240.00 |
| Del PK 1+500 al PK 1+900 | 2 | 15 | 12 | 360.00 |
| Subtotal |  |  |  | 840.00 |
| Total |  |  |  | 840 |

**E0604RV** t Paviment de MBC tipus AC16 surf S 50/70 GR
1568 t × 60.38 = 94675.84

| Amidament | Uts. | Parcial |
|---|---|---|
| Del PK 0+600 al PK 1+200 | 588 | 588.00 |
| Del PK 1+500 al PK 1+900 | 392 | 392.00 |
| Del PK 1+500 al PK 1+900 | 588 | 588.00 |
| Subtotal |  | 1568.00 |
| Total |  | 1568 |

### 01.10 Ctra. T-223 De Vallmoll a la Secuita
Import: 54838.39

**E0612RV** m2 Reg d'adherència termoadherent C60B3 TER (dotació 0,5 kg/m2)
6410 m2 × 0.33 = 2115.30

| Amidament | Uts. | Llarg | Ample | Parcial |
|---|---|---|---|---|
| Del PK 0+000 al PK 0+800 | 1 | 800 | 6.5 | 5200.00 |
| Rotonda PK 0+800 | 1 | 110 | 11 | 1210.00 |
| Subtotal |  |  |  | 6410.00 |
| Total |  |  |  | 6410 |

**E0632** m2 Fresat paviment asfàltic fins a 8 cm
1405 m2 × 3.78 = 5310.90

| Amidament | Uts. | Llarg | Ample | Parcial |
|---|---|---|---|---|
| Del PK 0+000 al PK 0+800 | 2 | 15 | 6.5 | 195.00 |
| Rotonda PK 0+800 | 1 | 110 | 11 | 1210.00 |
| Subtotal |  |  |  | 1405.00 |
| Total |  |  |  | 1405 |

**E0604RV** t Paviment de MBC tipus AC16 surf S 50/70 GR
785.23 t × 60.38 = 47412.19

| Amidament | Uts. | Parcial |
|---|---|---|
| Del PK 0+000 al PK 0+800 | 637 | 637.00 |
| Rotonda PK 0+800 | 148.225 | 148.23 |
| Subtotal |  | 785.23 |
| Total |  | 785.23 |

### 01.11 Ctra. TV-7223 De la Selva del Camp a Vilallonga del Camp
Import: 106941.91

**E0612RV** m2 Reg d'adherència termoadherent C60B3 TER (dotació 0,5 kg/m2)
13650 m2 × 0.33 = 4504.50

| Amidament | Uts. | Llarg | Ample | Parcial |
|---|---|---|---|---|
| Del PK 0+500 al PK 1+100 | 1 | 500 | 6.5 | 3250.00 |
| Del PK 3+100 al PK 4+600 | 1 | 1600 | 6.5 | 10400.00 |
| Subtotal |  |  |  | 13650.00 |
| Total |  |  |  | 13650 |

**E0632** m2 Fresat paviment asfàltic fins a 8 cm
390 m2 × 3.78 = 1474.20

| Amidament | Uts. | Llarg | Ample | Parcial |
|---|---|---|---|---|
| Encaixos al PK 0+500 i al PK 1+100 | 2 | 15 | 6.5 | 195.00 |
| Encaixos al PK 3+100 i al PK 4+600 | 2 | 15 | 6.5 | 195.00 |
| Subtotal |  |  |  | 390.00 |
| Total |  |  |  | 390 |

**E0604RV** t Paviment de MBC tipus AC16 surf S 50/70 GR
1672.13 t × 60.38 = 100963.21

| Amidament | Uts. | Parcial |
|---|---|---|
| Del PK 0+500 al PK 1+100 | 398.125 | 398.13 |
| Del PK 3+100 al PK 4+600 | 1274 | 1274.00 |
| Subtotal |  | 1672.13 |
| Total |  | 1672.13 |

### 01.12 Ctra. TV-7333 De la Fatarella a Vilalba dels Arcs
Import: 19323.18

**E0612RV** m2 Reg d'adherència termoadherent C60B3 TER (dotació 0,5 kg/m2)
2500 m2 × 0.33 = 825.00

| Amidament | Uts. | Llarg | Ample | Parcial |
|---|---|---|---|---|
| Del PK 0+000 al PK 0+400 | 1 | 400 | 6 | 2400.00 |
| Ramals | 1 | 100 |  | 100.00 |
| Subtotal |  |  |  | 2500.00 |
| Total |  |  |  | 2500 |

**E0632** m2 Fresat paviment asfàltic fins a 8 cm
1.8 m2 × 3.78 = 6.80

| Amidament | Uts. | Llarg | Ample | Parcial |
|---|---|---|---|---|
| Del PK 0+000 al PK 0+400 | 2 | 0.15 | 6 | 1.80 |
| Total |  |  |  | 1.8 |

**E0604RV** t Paviment de MBC tipus AC16 surf S 50/70 GR
306.25 t × 60.38 = 18491.38

| Amidament | Uts. | Parcial |
|---|---|---|
| Del PK 0+000 al PK 0+400 | 294 | 294.00 |
| Ramals | 12.25 | 12.25 |
| Subtotal |  | 306.25 |
| Total |  | 306.25 |

### 01.13 Ctra. T-211 De la Pobla de Montornès a la Nou de Gaià
Import: 76982.88

**E0612RV** m2 Reg d'adherència termoadherent C60B3 TER (dotació 0,5 kg/m2)
9890 m2 × 0.33 = 3263.70

| Amidament | Uts. | Llarg | Ample | Parcial |
|---|---|---|---|---|
| Des del PK 6+000 al PK 7+978 | 1 | 1978 | 5 | 9890.00 |
| Total |  |  |  | 9890 |

**E0632** m2 Fresat paviment asfàltic fins a 8 cm
150 m2 × 3.78 = 567.00

| Amidament | Uts. | Llarg | Ample | Parcial |
|---|---|---|---|---|
| Des del PK 6+000 al PK 7+978 | 2 | 15 | 5 | 150.00 |
| Total |  |  |  | 150 |

**E0604RV** t Paviment de MBC tipus AC16 surf S 50/70 GR
1211.53 t × 60.38 = 73152.18

| Amidament | Uts. | Parcial |
|---|---|---|
| Des del PK 6+000 al PK 7+978 | 1211.525 | 1211.53 |
| Total |  | 1211.53 |

### 01.14 Ctra. T-301 De Tortosa a Benifallet (Bitem)
Import: 27105.2

**E0612RV** m2 Reg d'adherència termoadherent C60B3 TER (dotació 0,5 kg/m2)
3420 m2 × 0.33 = 1128.60

| Amidament | Uts. | Llarg | Ample | Parcial |
|---|---|---|---|---|
| Del PK 4+950 al PK 5+520 | 1 | 570 | 6 | 3420.00 |
| Total |  |  |  | 3420 |

**E0632** m2 Fresat paviment asfàltic fins a 8 cm
180 m2 × 3.78 = 680.40

| Amidament | Uts. | Llarg | Ample | Parcial |
|---|---|---|---|---|
| Del PK 4+950 al PK 5+520 | 2 | 15 | 6 | 180.00 |
| Total |  |  |  | 180 |

**E0604RV** t Paviment de MBC tipus AC16 surf S 50/70 GR
418.95 t × 60.38 = 25296.20

| Amidament | Uts. | Parcial |
|---|---|---|
| Del PK 4+950 al PK 5+520 | 418.95 | 418.95 |
| Total |  | 418.95 |

### 01.15 Ctra. TV-3146 De Tarragona al Far de Salou (La Pineda)
Import: 150732.4

**E0612RV** m2 Reg d'adherència termoadherent C60B3 TER (dotació 0,5 kg/m2)
18655 m2 × 0.33 = 6156.15

| Amidament | Uts. | Llarg | Ample | Parcial |
|---|---|---|---|---|
| Del PK 2+000 al PK 3+435 | 1 | 1435 | 13 | 18655.00 |
| Total |  |  |  | 18655 |

**E0632** m2 Fresat paviment asfàltic fins a 8 cm
18655 m2 × 3.78 = 70515.90

| Amidament | Uts. | Llarg | Ample | Parcial |
|---|---|---|---|---|
| Del PK 2+000 al PK 3+435 | 1 | 1435 | 13 | 18655.00 |
| Total |  |  |  | 18655 |

**E06012** m2 Paviment de MBC tipus BBTM 11 B (antiga M-10) dotació 65 kg/m2 - gruix 3 cm
18655 m2 × 3.97 = 74060.35
Mescla bituminosa en calent BBTM 11 B PMB 45/80-60, amb una dotació de 65 kg/m2, estesa i compactada.

| Codi | Ut | Descripció | Rendiment | Preu | Import |
|---|---|---|---|---|---|
| O0101 | h | Cap de colla | 0.001 | 26.02 | 0.03 |
| O0110 | h | Peó | 0.002 | 20.41 | 0.04 |
| P04201 | m2 | M.B.C tipus BBTM11B PMB 45/80-60, dotació de 65 kg/m2 (material; 23/07/1998) | 1 | 3.42 | 3.42 |
| M0236 | h | Estenedora per a mescles | 0.001 | 70.66 | 0.07 |
| M0239 | h | Corró de llanda metàl·lica | 0.001 | 41.57 | 0.04 |
| M0237 | h | Piconadora de pneumàtics 15 tn | 0.001 | 62.36 | 0.06 |
| M0220 | h | Escombradora autopropulsada | 0.001 | 42.15 | 0.04 |
| M0213 | h | Camió cisterna de 8 m³ | 0.001 | 48 | 0.05 |
| vg | % | Despeses indirectes | 0.037 | 6 | 0.22 |
|  |  | Total |  |  | 3.97 |

| Amidament | Uts. | Llarg | Ample | Parcial |
|---|---|---|---|---|
| Del PK 2+000 al PK 3+435 | 1 | 1435 | 13 | 18655.00 |
| Total |  |  |  | 18655 |

### 01.16 Ctra. TV-2441 De Santes Creus a Pontons
Import: 60651.18

**E0612RV** m2 Reg d'adherència termoadherent C60B3 TER (dotació 0,5 kg/m2)
5271 m2 × 0.33 = 1739.43

| Amidament | Uts. | Llarg | Parcial |
|---|---|---|---|
| Del PK 0+000 al PK 0+650 | 1 | 5271 | 5271.00 |
| Total |  |  | 5271 |

**E0632** m2 Fresat paviment asfàltic fins a 8 cm
5271 m2 × 3.78 = 19924.38

| Amidament | Uts. | Llarg | Parcial |
|---|---|---|---|
| Del PK 0+000 al PK 0+650 | 1 | 5271 | 5271.00 |
| Total |  |  | 5271 |

**E0604RV** t Paviment de MBC tipus AC16 surf S 50/70 GR
645.7 t × 60.38 = 38987.37

| Amidament | Uts. | Parcial |
|---|---|---|
| Del PK 0+000 al PK 0+650 | 645.6975 | 645.70 |
| Total |  | 645.7 |

### 01.17 Ctra. TV-2236 De Perafort a la TP-2031 pels Pallaresos
Import: 47042.69

**E0612RV** m2 Reg d'adherència termoadherent C60B3 TER (dotació 0,5 kg/m2)
5220 m2 × 0.33 = 1722.60

| Amidament | Uts. | Llarg | Ample | Parcial |
|---|---|---|---|---|
| Del PK 2+000 al PK 2+725 | 1 | 725 | 6 | 4350.00 |
| Rotonda 2+725 | 1 | 87 | 10 | 870.00 |
| Subtotal |  |  |  | 5220.00 |
| Total |  |  |  | 5220 |

**E0632** m2 Fresat paviment asfàltic fins a 8 cm
1775 m2 × 3.78 = 6709.50

| Amidament | Uts. | Llarg | Ample | Parcial |
|---|---|---|---|---|
| Del PK 2+000 al PK 2+725 | 2 | 15 | 6 | 180.00 |
| Encaix cuenta | 1 | 725 |  | 725.00 |
| Rotonda 2+725 | 1 | 87 | 10 | 870.00 |
| Subtotal |  |  |  | 1775.00 |
| Total |  |  |  | 1775 |

**E0604RV** t Paviment de MBC tipus AC16 surf S 50/70 GR
639.46 t × 60.38 = 38610.59

| Amidament | Uts. | Parcial |
|---|---|---|
| Del PK 2+000 al PK 2+725 | 532.875 | 532.88 |
| Rotonda 2+725 | 106.575 | 106.58 |
| Subtotal |  | 639.46 |
| Total |  | 639.46 |

## 02 APEDAÇATS
Import: 458432.48

**E0622ARV** m² Apedaçat de MBC tipus AC16 surf S; 8 cm; rendiment <100 m2 (inclòs fresat, reg i pintat)
3255 m² × 36.9 = 120109.50
Apedaçament de paviment amb M.B.C. tipus AC16 surf S, estès i compactat fins un gruix de 8 cm i una amplada mínima d’1m, amb un rendiment diari inferior a 100 m2 de la superfície total, inclòs el fresat del paviment existent, la retirada del material inferior de la base, la càrrega i transport a l’abocador, el cànon d’abocament, el reg d'emprimació amb emulsió bituminosa catiònica tipus C50BF4 IMP (dotació 1,50 kg/m2), la neteja de la superfície resultant, el segellat de la superfície acabada i el repintat de la senyalització horitzontal afectada.

| Codi | Ut | Descripció | Rendiment | Preu | Import |
|---|---|---|---|---|---|
| O0101 | h | Cap de colla | 0.06 | 26.02 | 1.56 |
| O0102 | h | Oficial 1ª | 0.004 | 24.56 | 0.10 |
| O0110 | h | Peó | 0.37 | 20.41 | 7.55 |
| M0242 | h | Fresadora | 0.04 | 133.01 | 5.32 |
| M0212B | h | Camió de trabuc 16 m³ | 0.04 | 45.4 | 1.82 |
| M0220 | h | Escombradora autopropulsada | 0.054 | 42.15 | 2.28 |
| P0412 | kg | Emulsió bituminosa tipus C50BF4 IMP (material; 03/02/2022) | 1.4 | 0.25 | 0.35 |
| M0217 | h | Camió cisterna reg asfàltic | 0.002 | 50.68584 | 0.10 |
| P04140 | t | M.B.C. tipus AC16 surf S en obra | 0.196 | 53.25 | 10.44 |
| M0236 | h | Estenedora per a mescles | 0.02 | 70.66 | 1.41 |
| M0239 | h | Corró de llanda metàl·lica | 0.02 | 41.57 | 0.83 |
| M0237 | h | Piconadora de pneumàtics 15 tn | 0.02 | 62.36 | 1.25 |
| M0213 | h | Camió cisterna de 8 m³ | 0.02 | 48 | 0.96 |
| P1422 | kg | Pintura (material; 12/01/2009) | 0.14 | 2.26644 | 0.32 |
| P1421 | kg | Microesferes de vidre (material; 12/01/2009) | 0.08 | 0.958086 | 0.08 |
| M0224 | h | Màquina pintura bandes autop. (maquinària; 12/01/2009) | 0.001 | 41.56857 | 0.04 |
| P1613 | u | Cànon d'abocador | 0.5 | 0.8 | 0.40 |
| %1613 | % | Despeses indirectes | 6 % | 34.81 | 2.09 |
|  |  | Total |  |  | 36.9 |

| Amidament | Uts. | Llarg | Parcial |
|---|---|---|---|
| Apedaçats a la xarxa local DT r <100 m2 | 1 | 3255 | 3255.00 |
| Total |  |  | 3255 |

**E0622BRV** m² Apedaçat de MBC tipus AC16 surf S; 8 cm; rendiment 100 m2 - 300 m2 (inclòs fresat, reg i pintat)
5634 m² × 28.12 = 158428.08
Apedaçament de paviment amb M.B.C. tipus AC16 surf S, estès i compactat fins un gruix de 8 cm i una amplada mínima d’1m, amb un rendiment diari d'entre 100 m2 i 300 m2 de la superfície total, inclòs el fresat del paviment existent, la retirada del material inferior de la base, la càrrega i transport a l’abocador, el cànon d’abocament, el reg d'emprimació amb emulsió bituminosa catiònica tipus C50BF4 IMP (dotació 1,50 kg/m2), la neteja de la superfície resultant, el segellat de la superfície acabada i el repintat de la senyalització horitzontal afectada.

| Codi | Ut | Descripció | Rendiment | Preu | Import |
|---|---|---|---|---|---|
| O0101 | h | Cap de colla | 0.038 | 26.02 | 0.99 |
| O0102 | h | Oficial 1ª | 0.003 | 24.56 | 0.07 |
| O0110 | h | Peó | 0.25 | 20.41 | 5.10 |
| M0242 | h | Fresadora | 0.03 | 133.01 | 3.99 |
| M0212B | h | Camió de trabuc 16 m³ | 0.03 | 45.4 | 1.36 |
| M0220 | h | Escombradora autopropulsada | 0.037 | 42.15 | 1.56 |
| P0412 | kg | Emulsió bituminosa tipus C50BF4 IMP | 1.4 | 0.25 | 0.35 |
| M0217 | h | Camió cisterna reg asfàltic | 0.001 | 50.68584 | 0.05 |
| P04140 | t | M.B.C. tipus AC16 surf S en obra | 0.196 | 53.25 | 10.44 |
| M0236 | h | Estenedora per a mescles | 0.008 | 70.66 | 0.57 |
| M0239 | h | Corró de llanda metàl·lica | 0.008 | 41.57 | 0.33 |
| M0237 | h | Piconadora de pneumàtics 15 tn | 0.008 | 62.36 | 0.50 |
| M0213 | h | Camió cisterna de 8 m³ | 0.008 | 48 | 0.38 |
| P1422 | kg | Pintura | 0.14 | 2.26644 | 0.32 |
| P1421 | kg | Microesferes de vidre | 0.08 | 0.958086 | 0.08 |
| M0224 | h | Màquina pintura bandes autop. | 0.001 | 41.56857 | 0.04 |
| P1613 | u | Cànon d'abocador | 0.5 | 0.8 | 0.40 |
| %1613 | % | Despeses indirectes | 6 % | 26.53 | 1.59 |
|  |  | Total |  |  | 28.12 |

| Amidament | Uts. | Llarg | Parcial |
|---|---|---|---|
| Apedaçats a la xarxa local DT r = 100 m2 - 300 m2 | 1 | 5634 | 5634.00 |
| Total |  |  | 5634 |

**E0622CRV** m² Apedaçat de MBC tipus AC16 surf S; 8 cm; rendiment 300 m2 - 1000 m2 (inclòs fresat, reg i pintat)
6010 m² × 22.49 = 135164.90
Apedaçament de paviment amb M.B.C. tipus AC16 surf S, estès i compactat fins un gruix de 8 cm i una amplada mínima d’1m, amb un rendiment diari d'entre 300 m2 i 1000 m2 de la superfície total, inclòs el fresat del paviment existent, la retirada del material inferior de la base, la càrrega i transport a l’abocador, el cànon d’abocament, el reg d'emprimació amb emulsió bituminosa catiònica tipus C50BF4 IMP (dotació 1,50 kg/m2), la neteja de la superfície resultant, el segellat de la superfície acabada i el repintat de la senyalització horitzontal afectada.

| Codi | Ut | Descripció | Rendiment | Preu | Import |
|---|---|---|---|---|---|
| O0101 | h | Cap de colla | 0.03 | 26.02 | 0.78 |
| O0102 | h | Oficial 1ª | 0.002 | 24.56 | 0.05 |
| O0110 | h | Peó | 0.135 | 20.41 | 2.76 |
| M0242 | h | Fresadora | 0.02 | 133.01 | 2.66 |
| M0212B | h | Camió de trabuc 16 m³ | 0.02 | 45.4 | 0.91 |
| M0220 | h | Escombradora autopropulsada | 0.025 | 42.15 | 1.05 |
| P0412 | kg | Emulsió bituminosa tipus C50BF4 IMP | 1.4 | 0.25 | 0.35 |
| M0217 | h | Camió cisterna reg asfàltic | 0.001 | 50.68584 | 0.05 |
| P04140 | t | M.B.C. tipus AC16 surf S en obra | 0.196 | 53.25 | 10.44 |
| M0236 | h | Estenedora per a mescles | 0.006 | 70.66 | 0.42 |
| M0239 | h | Corró de llanda metàl·lica | 0.006 | 41.57 | 0.25 |
| M0237 | h | Piconadora de pneumàtics 15 tn | 0.006 | 62.36 | 0.37 |
| M0213 | h | Camió cisterna de 8 m³ | 0.006 | 48 | 0.29 |
| P1422 | kg | Pintura | 0.14 | 2.26644 | 0.32 |
| P1421 | kg | Microesferes de vidre | 0.08 | 0.958086 | 0.08 |
| M0224 | h | Màquina pintura bandes autop. | 0.001 | 41.56857 | 0.04 |
| P1613 | u | Cànon d'abocador | 0.5 | 0.8 | 0.40 |
| %1613 | % | Despeses indirectes | 6 % | 21.22 | 1.27 |
|  |  | Total |  |  | 22.49 |

| Amidament | Uts. | Llarg | Parcial |
|---|---|---|---|
| Apedaçats a la xarxa local DT r = 300 m2 - 1000 m2 | 1 | 6010 | 6010.00 |
| Total |  |  | 6010 |

**E0622DRV** m² Apedaçat de MBC tipus AC16 surf S; 8 cm; rendiment >1000 m2 (inclòs fresat, reg i pintat)
2250 m² × 19.88 = 44730.00
Apedaçament de paviment amb M.B.C. tipus AC16 surf S, estès i compactat, fins un gruix de 8 cm i una amplada mínima d’1m, amb un rendiment diari superior a 1000 m2 de la superfície total, inclòs el fresat del paviment existent, la retirada del material inferior de la base, la càrrega i transport a l’abocador, el cànon d’abocament, el reg d'emprimació amb emulsió bituminosa catiònica tipus C50BF4 IMP (dotació 1,50 kg/m2), la neteja de la superfície resultant, el segellat de la superfície acabada i el repintat de la senyalització horitzontal afectada.

| Codi | Ut | Descripció | Rendiment | Preu | Import |
|---|---|---|---|---|---|
| O0101 | h | Cap de colla | 0.025 | 26.02 | 0.65 |
| O0102 | h | Oficial 1ª | 0.002 | 24.56 | 0.05 |
| O0110 | h | Peó | 0.1 | 20.41 | 2.04 |
| M0242 | h | Fresadora | 0.015 | 133.01 | 2.00 |
| M0212B | h | Camió de trabuc 16 m³ | 0.015 | 45.4 | 0.68 |
| M0220 | h | Escombradora autopropulsada | 0.018 | 42.15 | 0.76 |
| P0412 | kg | Emulsió bituminosa tipus C50BF4 IMP | 1.4 | 0.25 | 0.35 |
| M0217 | h | Camió cisterna reg asfàltic | 0.001 | 50.68584 | 0.05 |
| P04140 | t | M.B.C. tipus AC16 surf S en obra | 0.196 | 53.25 | 10.44 |
| M0236 | h | Estenedora per a mescles | 0.004 | 70.66 | 0.28 |
| M0239 | h | Corró de llanda metàl·lica | 0.004 | 41.57 | 0.17 |
| M0237 | h | Piconadora de pneumàtics 15 tn | 0.004 | 62.36 | 0.25 |
| M0213 | h | Camió cisterna de 8 m³ | 0.004 | 48 | 0.19 |
| P1422 | kg | Pintura | 0.14 | 2.26644 | 0.32 |
| P1421 | kg | Microesferes de vidre | 0.08 | 0.958086 | 0.08 |
| M0224 | h | Màquina pintura bandes autop. | 0.001 | 41.56857 | 0.04 |
| P1613 | u | Cànon d'abocador | 0.5 | 0.8 | 0.40 |
| %1613 | % | Despeses indirectes | 6 % | 18.75 | 1.13 |
|  |  | Total |  |  | 19.88 |

| Amidament | Uts. | Llarg | Parcial |
|---|---|---|---|
| Apedaçats a la xarxa local DT r >1000 m2 | 1 | 2250 | 2250.00 |
| Total |  |  | 2250 |

## 03 ELEMENTS DIVERSOS
Import: 32557.52

### 03.01 SENYALITZACIÓ
Import: 26073.78

**E0704** m Premarcatge de marca viària longitudinal
10000 m × 0.16 = 1600.00

| Codi | Ut | Descripció | Rendiment | Preu | Import |
|---|---|---|---|---|---|
| O0101 | h | Cap de colla | 0.001 | 26.02 | 0.03 |
| O0110 | h | Peó | 0.006 | 20.41 | 0.12 |
| vg | % | Despeses indirectes | 0.001 | 6 | 0.01 |
|  |  | Total |  |  | 0.16 |

| Amidament | Uts. | Llarg | Parcial |
|---|---|---|---|
|  | 2 | 5000 | 10000.00 |
| Total |  |  | 10000 |

**E0706** m Marca viària longitudinal 15 cm. amplada, pintura acrílica
10000 m × 0.57 = 5700.00
Marca viària longitudinal de 15 cm d'amplada de pintura acrílica amb base solvent postmesclada amb microesferes de vidre, aplicada amb màquina autopropulsada pinta franges.

| Codi | Ut | Descripció | Rendiment | Preu | Import |
|---|---|---|---|---|---|
| O0101 | h | Cap de colla | 0.001 | 26.02 | 0.03 |
| O0110 | h | Peó | 0.002 | 20.41 | 0.04 |
| P14220 | kg | Pintura (material; 12/01/2009) | 0.135 | 2.26644 | 0.31 |
| P14210 | kg | Microesferes de vidre (material; 12/01/2009) | 0.082 | 0.958086 | 0.08 |
| M0220 | h | Escombradora autopropulsada | 0.001 | 42.15 | 0.04 |
| M0224 | h | Màquina pintura bandes autop. | 0.001 | 41.56857 | 0.04 |
| vg | % | Despeses indirectes | 0.005 | 6 | 0.03 |
|  |  | Total |  |  | 0.57 |

| Amidament | Uts. | Llarg | Parcial |
|---|---|---|---|
|  | 2 | 5000 | 10000.00 |
| Total |  |  | 10000 |

**E0708** m2 Marca viària transversal, fletxes, inscripcions i zebrats, pintura acrílica
1200 m2 × 12.99 = 15588.00
Marca viària transversal, fletxes, inscripcions i zebrats, amb pintura acrílica amb base solvent postmesclada amb microesferes de vidre, aplicada mecànicament, totalment acabada.

| Codi | Ut | Descripció | Rendiment | Preu | Import |
|---|---|---|---|---|---|
| O0101 | h | Cap de colla | 0.095 | 26.02 | 2.47 |
| O0110 | h | Peó | 0.286 | 20.41 | 5.84 |
| P14220 | kg | Pintura | 0.9 | 2.26644 | 2.04 |
| P14210 | kg | Microesferes de vidre | 0.55 | 0.958086 | 0.53 |
| M0220 | h | Escombradora autopropulsada | 0.002 | 42.15 | 0.08 |
| M0224 | h | Màquina pintura bandes autop. | 0.031 | 41.56857 | 1.29 |
| vg | % | Despeses indirectes | 0.123 | 6 | 0.74 |
|  |  | Total |  |  | 12.99 |

| Amidament | Uts. | Llarg | Parcial |
|---|---|---|---|
|  | 4 | 300 | 1200.00 |
| Total |  |  | 1200 |

**E0788** m Cinta adhesiva reflectant groga senyalització provisionalsional, amplada 10 cm
400 m × 2.63 = 1052.00
Cinta adhesiva reflectant groga de laminat elastoplàstic per senyalització horitzontal temporal, amplada 10 cm

| Codi | Ut | Descripció | Rendiment | Preu | Import |
|---|---|---|---|---|---|
| O0101 | h | Cap de colla | 0.003 | 26.02 | 0.08 |
| O0102 | h | Oficial 1ª | 0.03 | 24.56 | 0.74 |
| O0110 | h | Peó | 0.03 | 20.41 | 0.61 |
| P14221 | m | Cinta adhesiva reflectant groga de 10 cm. (material; 04/05/2015) | 1 | 1.05 | 1.05 |
| vg | % | Despeses indirectes | 0.025 | 6 | 0.15 |
|  |  | Total |  |  | 2.63 |

**E1626** u Senyalització provisional extraordinària (03/02/2022)
6 u × 355.63 = 2133.78
Senyalització provisional extraordinària en actuacions amb condicions d'extrema perillossitat o per requeriment de tercers. Inclou tots els equips materials i humans necessàris per garantir la seguretat de l'obra.

| Amidament | Uts. | Parcial |
|---|---|---|
| Senyalització extraordinària | 6 | 6.00 |
| Total |  | 6 |

### 03.02 VARIS
Import: 6483.74

**E0617B** m2 Beurada bituminosa en tractament superficial tipus LB-3
2000 m2 × 2.58 = 5160.00
Beurada bituminosa en tractament superficial tipus LB-3 ,col·locada amb estenedora.

| Codi | Ut | Descripció | Rendiment | Preu | Import |
|---|---|---|---|---|---|
| O0101 | h | Cap de colla | 0.003 | 26.02 | 0.08 |
| O0102 | h | Oficial 1ª | 0.016 | 24.56 | 0.39 |
| O0110 | h | Peó | 0.02 | 20.41 | 0.41 |
| P0411 | t | Emulsió catiònica tipus ECL-0 (material; 12/01/2009) | 0.003 | 223.738836 | 0.67 |
| P0401 | kg | Ciment pòrtland P-350 (material; 23/07/1998) | 0.46 | 0.07 | 0.03 |
| P0329 | m3 | Sorra de pedrera 0/6 sil.-porf. (material; 12/01/2009) | 0.009 | 22.375944 | 0.20 |
| M0220 | h | Escombradora autopropulsada | 0.003 | 42.15 | 0.13 |
| M0238 | h | Equip d'estesa de beurada (maquinària; 12/01/2009) | 0.003 | 74.833728 | 0.22 |
| M0204 | h | Pala carregadora pneumàtics (maquinària; 12/01/2009) | 0.003 | 58.268112 | 0.17 |
| M0213 | h | Camió cisterna de 8 m³ | 0.003 | 48 | 0.14 |
| %1613 | % | Despeses indirectes | 6 % | 2.44 | 0.15 |
|  |  | Total |  |  | 2.58 |

**E0611D** m2 Reg emprimació tipus ECI (dotació 1,4 kg/m2)
2000 m2 × 0.46 = 920.00
Reg d'emprimació tipus ECI amb emulsió catiònica (dotació 1,4 kg/m2)

| Codi | Ut | Descripció | Rendiment | Preu | Import |
|---|---|---|---|---|---|
| O0102 | h | Oficial 1ª | 0.001 | 24.56 | 0.02 |
| O0110 | h | Peó | 0.001 | 20.41 | 0.02 |
| P0412 | kg | Emulsió bituminosa tipus C50BF4 IMP | 1.4 | 0.25 | 0.35 |
| M0217 | h | Camió cisterna reg asfàltic | 0.001 | 50.68584 | 0.05 |
| %1613 | % | Despeses indirectes | 6 % | 0.44 | 0.03 |
|  |  | Total |  |  | 0.46 |

**E0606ARV** t Paviment de MBC tipus AC22 base G 50/70 CA R10% material reciclat
7.35 t × 54.93 = 403.74
Paviment de mescla bituminosa en calent tipus formigó bituminós AC22 base 50/70 G amb granulat calcari, estesa en capa base, intermitja, saneigs, apedaçats i/o regularitzacions, amb un 10% d'àrid reciclat, estesa i compactada

| Codi | Ut | Descripció | Rendiment | Preu | Import |
|---|---|---|---|---|---|
| O0101 | h | Cap de colla | 0.012 | 26.02 | 0.31 |
| O0110 | h | Peó | 0.055 | 20.41 | 1.12 |
| P0417A | t | M.B.C. tipus AC22 base G en obra amb 10% de material reciclat (material; 03/02/2022) | 1 | 48.25 | 48.25 |
| M0236 | h | Estenedora per a mescles | 0.01 | 70.66 | 0.71 |
| M0239 | h | Corró de llanda metàl·lica | 0.01 | 41.57 | 0.42 |
| M0237 | h | Piconadora de pneumàtics 15 tn | 0.01 | 62.36 | 0.62 |
| M0220 | h | Escombradora autopropulsada | 0.01 | 42.15 | 0.42 |
| M0213 | h | Camió cisterna de 8 m³ | 0.01 | 48 | 0.48 |
| vg | % | Despeses indirectes | 0.434 | 6 | 2.60 |
|  |  | Total |  |  | 54.93 |

## 04 REDUCTORS DE VELOCITAT
Import: 62005.79

### 04.01 PAVIMENTACIÓ
Import: 27529.53

**E034001** u Cales per a localització serveis
6 u × 59.99 = 359.94
Cales pera a la localització dels serveis existents.

| Codi | Ut | Descripció | Rendiment | Preu | Import |
|---|---|---|---|---|---|
| O0101 | h | Cap de colla | 0.1 | 26.02 | 2.60 |
| O0102 | h | Oficial 1ª | 0.4 | 24.56 | 9.82 |
| O0110 | h | Peó | 1 | 20.41 | 20.41 |
| M0207 | h | Retroexcavadora 100 hp (maquinària; 23/07/1998) | 0.4 | 59.41 | 23.76 |
| %1613 | % | Despeses indirectes | 6 % | 56.59 | 3.40 |
|  |  | Total |  |  | 59.99 |

**E0334** m Tall serra disc paviment mescles bituminoses, formigó o panot, fins 25 cm
186 m × 1.99 = 370.14
Tall amb serra de disc de paviment de mescles bituminoses, formigó o panot, fins a una fondària de 25 cm.

| Codi | Ut | Descripció | Rendiment | Preu | Import |
|---|---|---|---|---|---|
| O0101 | h | Cap de colla | 0.01 | 26.02 | 0.26 |
| O0110 | h | Peó | 0.05 | 20.41 | 1.02 |
| M0334 | h | Serra de disc (maquinària; 10/07/2006) | 0.05 | 12 | 0.60 |
| vg | % | Despeses indirectes | 0.019 | 6 | 0.11 |
|  |  | Total |  |  | 1.99 |

| Amidament | Uts. | Llarg | Parcial |
|---|---|---|---|
| Reixes | 6 | 2 | 12.00 |
| Esquena d'ase | 6 | 7 | 42.00 |
| Pas de vianants | 6 | 7 | 42.00 |
| Tub pluvials | 6 | 15 | 90.00 |
| Subtotal |  |  | 186.00 |
| Total |  |  | 186 |

**E0210** m Demolició de vorada i rigola, inclosa la fonamentació, i transport
42 m × 7.01 = 294.42
Demolició de vorada i rigola, inclosa la fonamentació, transport a abocador, cànon i condicionament del mateix.

| Codi | Ut | Descripció | Rendiment | Preu | Import |
|---|---|---|---|---|---|
| O0110 | h | Peó | 0.2 | 20.41 | 4.08 |
| M0207 | h | Retroexcavadora 100 hp | 0.02 | 59.41 | 1.19 |
| M0212B | h | Camió de trabuc 16 m³ | 0.02 | 45.4 | 0.91 |
| P1613 | u | Cànon d'abocador | 0.6 | 0.8 | 0.48 |
| vg | % | Despeses indirectes | 0.058 | 6 | 0.35 |
|  |  | Total |  |  | 7.01 |

| Amidament | Uts. | Llarg | Parcial |
|---|---|---|---|
| pas de vianants | 6 | 7 | 42.00 |
| Total |  |  | 42 |

**E0212** m2 Demolició de paviment de panots de morter de ciment, transport abocador
84 m2 × 5.51 = 462.84
Demolició de paviment de panots de morter de ciment col·locats sobre formigó, inclosa la base de formigó i transport dels materials de runa a l'abocador, cànon i condicionament del mateix.

| Codi | Ut | Descripció | Rendiment | Preu | Import |
|---|---|---|---|---|---|
| O0110 | h | Peó | 0.06 | 20.41 | 1.22 |
| M0207B | h | Retroexcavadora amb martell trencador (maquinària; 23/07/1998) | 0.02 | 68.89 | 1.38 |
| M0212B | h | Camió de trabuc 16 m³ | 0.016 | 45.4 | 0.73 |
| M0204 | h | Pala carregadora pneumàtics | 0.016 | 58.268112 | 0.93 |
| P1613 | u | Cànon d'abocador | 1.2 | 0.8 | 0.96 |
| vg | % | Despeses indirectes | 0.049 | 6 | 0.29 |
|  |  | Total |  |  | 5.51 |

| Amidament | Uts. | Llarg | Ample | Parcial |
|---|---|---|---|---|
| pas de vianants | 6 | 7 | 2 | 84.00 |
| Total |  |  |  | 84 |

**E0211** m2 Demolició de paviment de formigó, transport abocador
60 m2 × 5.02 = 301.20
Demolició de paviment de formigó, inclòs transport dels materials de runa a l'abocador, cànon i condicionament del mateix.

| Codi | Ut | Descripció | Rendiment | Preu | Import |
|---|---|---|---|---|---|
| O0110 | h | Peó | 0.05 | 20.41 | 1.02 |
| M0207B | h | Retroexcavadora amb martell trencador | 0.016 | 68.89 | 1.10 |
| M0212B | h | Camió de trabuc 16 m³ | 0.016 | 45.4 | 0.73 |
| M0204 | h | Pala carregadora pneumàtics | 0.016 | 58.268112 | 0.93 |
| P1613 | u | Cànon d'abocador | 1.2 | 0.8 | 0.96 |
| %1613 | % | Despeses indirectes | 6 % | 4.74 | 0.28 |
|  |  | Total |  |  | 5.02 |

| Amidament | Uts. | Llarg | Ample | Parcial |
|---|---|---|---|---|
|  | 6 | 2 | 5 | 60.00 |
| Total |  |  |  | 60 |

**E0603RV** t Paviment de MBC tipus D8, àrid granític (reductors)
71.44 t × 62.19 = 4442.85
Paviment de mescla bituminosa en calent tipus formigó bituminós AC11 surf B 35/50 D amb granulat granític per a capa de trànsit, estesa i compactada.

| Codi | Ut | Descripció | Rendiment | Preu | Import |
|---|---|---|---|---|---|
| O0101 | h | Cap de colla | 0.014 | 26.02 | 0.36 |
| O0110 | h | Peó | 0.063 | 20.41 | 1.29 |
| P04141 | t | M.B.C. tipus D8 amb àrid granític en obra (material; 03/02/2022) | 1 | 55 | 55.00 |
| M0236 | h | Estenedora per a mescles | 0.01 | 70.66 | 0.71 |
| M0239 | h | Corró de llanda metàl·lica | 0.01 | 41.57 | 0.42 |
| M0237 | h | Piconadora de pneumàtics 15 tn | 0.01 | 62.36 | 0.62 |
| M0220 | h | Escombradora autopropulsada | 0.01 | 42.15 | 0.42 |
| M0213 | h | Camió cisterna de 8 m³ | 0.01 | 48 | 0.48 |
| vg | % | Despeses indirectes | 0.482 | 6 | 2.89 |
|  |  | Total |  |  | 62.19 |

| Amidament | Uts. | Parcial |
|---|---|---|
| Pas de vianants | 52.92 | 52.92 |
| Esquena d'ase | 18.522 | 18.52 |
| Subtotal |  | 71.44 |
| Total |  | 71.44 |

**E0629** m Rigola blanca de 20x20x8 cm.
48 m × 15.06 = 722.88
Rigola blanca prefabricada de formigó de 20x20x8 cm, inclòs l'excavació, la base de formigó HM-20 i la beurada, totalment col·locada.

| Codi | Ut | Descripció | Rendiment | Preu | Import |
|---|---|---|---|---|---|
| O0101 | h | Cap de colla | 0.005 | 26.02 | 0.13 |
| O0102 | h | Oficial 1ª | 0.06 | 24.56 | 1.47 |
| O0110 | h | Peó | 0.25 | 20.41 | 5.10 |
| P19020 | u | Rigola blanca 20x20x8 cm (material; 23/07/1998) | 5 | 0.8 | 4.00 |
| E0108 | m3 | Morter de ciment elaborat a l'obra (23/07/1998) | 0.005 | 54.62 | 0.27 |
| P0503 | m3 | Formigó HM-20 posat a l'obra (material; 23/07/1998) | 0.05 | 67 | 3.35 |
| vg | % | Despeses indirectes | 0.124 | 6 | 0.74 |
|  |  | Total |  |  | 15.06 |

| Amidament | Uts. | Llarg | Parcial |
|---|---|---|---|
|  | 6 | 8 | 48.00 |
| Total |  |  | 48 |

**E06291** m Rigola blanca de 30x30x8 cm
24 m × 18.38 = 441.12
Rigola blanca prefabricada de formigó de 30x30x8 cm, inclòs l'excavació, la base de formigó HM-20 i la beurada, totalment col·locada.

| Codi | Ut | Descripció | Rendiment | Preu | Import |
|---|---|---|---|---|---|
| O0101 | h | Cap de colla | 0.005 | 26.02 | 0.13 |
| O0102 | h | Oficial 1ª | 0.07 | 24.56 | 1.72 |
| O0110 | h | Peó | 0.25 | 20.41 | 5.10 |
| P19021 | u | Rigola blanca 30x30X7 cm (material; 23/07/1998) | 3.33 | 1.67 | 5.56 |
| E0108 | m3 | Morter de ciment elaborat a l'obra | 0.005 | 54.62 | 0.27 |
| P0503 | m3 | Formigó HM-20 posat a l'obra | 0.07 | 67 | 4.69 |
| vg | % | Despeses indirectes | 0.152 | 6 | 0.91 |
|  |  | Total |  |  | 18.38 |

| Amidament | Uts. | Llarg | Parcial |
|---|---|---|---|
|  | 6 | 4 | 24.00 |
| Total |  |  | 24 |

**E0621** m Vorada de peces de formigó 17x28 cm (tipus T-3)
42 m × 23.25 = 976.50
Vorada prefabricada de peces de formigó bicapa de 17x28 cm tipus T-3, col·locada, inclòs l'excavació, talls, base de formigó tipus HM-20 i rejuntada amb morter de ciment.

| Codi | Ut | Descripció | Rendiment | Preu | Import |
|---|---|---|---|---|---|
| O0101 | h | Cap de colla | 0.05 | 26.02 | 1.30 |
| O0102 | h | Oficial 1ª | 0.1 | 24.56 | 2.46 |
| O0110 | h | Peó | 0.12 | 20.41 | 2.45 |
| P1609 | m3 | Excavació de terres (23/07/1998) | 0.09 | 11.12 | 1.00 |
| P0503 | m3 | Formigó HM-20 posat a l'obra | 0.08 | 67 | 5.36 |
| E0108 | m3 | Morter de ciment elaborat a l'obra | 0.023 | 54.62 | 1.26 |
| P10091 | m | Vorada pref. form. 17x28cm. (material; 23/07/1998) | 1 | 8.24 | 8.24 |
| vg | % | Despeses indirectes | 0.197 | 6 | 1.18 |
|  |  | Total |  |  | 23.25 |

| Amidament | Uts. | Llarg | Parcial |
|---|---|---|---|
| pas de vianants elevat | 6 | 7 | 42.00 |
| Total |  |  | 42 |

**E1107** m Vorada de peces de formigó de 8x20 cm tipus tauló
48 m × 17.55 = 842.40
Vorada prefabricada de peces de formigó bicapa de 8x20 cm tipus tauló, col·locada, inclòs l'excavació, base de formigó tipus HM-20 i rejuntat amb morter de ciment.

| Codi | Ut | Descripció | Rendiment | Preu | Import |
|---|---|---|---|---|---|
| O0101 | h | Cap de colla | 0.03 | 26.02 | 0.78 |
| O0102 | h | Oficial 1ª | 0.06 | 24.56 | 1.47 |
| O0110 | h | Peó | 0.18 | 20.41 | 3.67 |
| P1609 | m3 | Excavació de terres | 0.06 | 11.12 | 0.67 |
| P1006 | m | Vorada pref. form. 8x20 cm. tipus tauló (material; 23/07/1998) | 1 | 3.03 | 3.03 |
| P0503 | m3 | Formigó HM-20 posat a l'obra | 0.04 | 67 | 2.68 |
| E0108 | m3 | Morter de ciment elaborat a l'obra | 0.08 | 54.62 | 4.37 |
| vg | % | Despeses indirectes | 0.147 | 6 | 0.88 |
|  |  | Total |  |  | 17.55 |

| Amidament | Uts. | Llarg | Parcial |
|---|---|---|---|
| reposició guals | 6 | 8 | 48.00 |
| Total |  |  | 48 |

**E06212** m Vorada de peces de formigó 15x25 cm (tipus T-2)
24 m × 22.26 = 534.24
Vorada de peces de formigó 15x25 cm (tipus T-2), col·locada, inclosa l'excavació i la seva base de formigó HM-20, rejuntada amb morter de ciment.

| Codi | Ut | Descripció | Rendiment | Preu | Import |
|---|---|---|---|---|---|
| O0101 | h | Cap de colla | 0.05 | 26.02 | 1.30 |
| O0102 | h | Oficial 1ª | 0.1 | 24.56 | 2.46 |
| O0110 | h | Peó | 0.1 | 20.41 | 2.04 |
| P1609 | m3 | Excavació de terres | 0.09 | 11.12 | 1.00 |
| P0503 | m3 | Formigó HM-20 posat a l'obra | 0.08 | 67 | 5.36 |
| E0108 | m3 | Morter de ciment elaborat a l'obra | 0.023 | 54.62 | 1.26 |
| P10092 | m | Vorada pref. form. 15x25cm. (material; 23/07/1998) | 1 | 7.58 | 7.58 |
| %1613 | % | Despeses indirectes | 6 % | 21.00 | 1.26 |
|  |  | Total |  |  | 22.26 |

| Amidament | Uts. | Llarg | Parcial |
|---|---|---|---|
| Pas de vianants | 4 | 6 | 24.00 |
| Total |  |  | 24 |

**E0624** m2 Paviment de panot ranurat de color de 20x20x4 cm.
252 m2 × 27.16 = 6844.32
Paviment de panot ranurat de color de 20x20x4 cm. i col·locat sobre solera de formigó HM-20 inclosa i rejuntat amb morter de ciment.

| Codi | Ut | Descripció | Rendiment | Preu | Import |
|---|---|---|---|---|---|
| O0101 | h | Cap de colla | 0.08 | 26.02 | 2.08 |
| O0102 | h | Oficial 1ª | 0.1 | 24.56 | 2.46 |
| O0110 | h | Peó | 0.2 | 20.41 | 4.08 |
| P0503 | m3 | Formigó HM-20 posat a l'obra | 0.1 | 67 | 6.70 |
| E0108 | m3 | Morter de ciment elaborat a l'obra | 0.031 | 54.62 | 1.69 |
| P0813 | m2 | Rajola hidràulica color 20x20x4 cm. (material; 23/07/1998) | 1 | 8.79 | 8.79 |
| vg | % | Despeses indirectes | 0.226 | 6 | 1.36 |
|  |  | Total |  |  | 27.16 |

| Amidament | Uts. | Llarg | Ample | Parcial |
|---|---|---|---|---|
| pas de vianants | 6 | 7 | 3 | 126.00 |
|  | 6 | 7 | 3 | 126.00 |
| Subtotal |  |  |  | 252.00 |
| Total |  |  |  | 252 |

**E0623** m2 Paviment de panot a determinar de 20x20x4 cm. (a det. per DO)
252 m2 × 26.18 = 6597.36
Paviment de panot ratllat, decorat o de pastilles a determinar per la Direcció d'Obra, de qualsevol color, de dimensions 20x20x4 cm., col·locat sobre solera de formigó HM-20 i base de sorra-ciment pòrtland humit de 200 kg/m3, inclòs la beurada amb morter de ciment pòrtland.

| Codi | Ut | Descripció | Rendiment | Preu | Import |
|---|---|---|---|---|---|
| O0101 | h | Cap de colla | 0.08 | 26.02 | 2.08 |
| O0102 | h | Oficial 1ª | 0.1 | 24.56 | 2.46 |
| O0110 | h | Peó | 0.2 | 20.41 | 4.08 |
| P0503 | m3 | Formigó HM-20 posat a l'obra | 0.1 | 67 | 6.70 |
| P0811 | m2 | Rajola hidr. gris 20x20x4 cm. (material; 23/07/1998) | 1 | 7.69 | 7.69 |
| E0108 | m3 | Morter de ciment elaborat a l'obra | 0.031 | 54.62 | 1.69 |
| %16130 | % | Despeses indirectes | 6 % | 24.70 | 1.48 |
|  |  | Total |  |  | 26.18 |

| Amidament | Uts. | Llarg | Ample | Parcial |
|---|---|---|---|---|
| pas de vianants | 6 | 7 | 3 | 126.00 |
|  | 6 | 7 | 3 | 126.00 |
| Subtotal |  |  |  | 252.00 |
| Total |  |  |  | 252 |

**E0673** m2 Paviment lloseta tàctil indicador d'advertència o proximitat de perill
28.8 m2 × 35.59 = 1024.99
Paviment de lloseta tàctil indicador d'advertència o proximitat de perill, prefabricada de formigó 20x20 cm. amb botons de 2,5 cm. de diàmetre exterior, 0,5 cm. d'alçada i separats 5 cm. entre els seus centres, de color diferenciat de la resta del paviment, col·locat sobre solera de formigó (inclosa), totalment acabat.

| Codi | Ut | Descripció | Rendiment | Preu | Import |
|---|---|---|---|---|---|
| O0102 | h | Oficial 1ª | 0.4 | 24.56 | 9.82 |
| O0110 | h | Peó | 0.4 | 20.41 | 8.16 |
| E0108 | m3 | Morter de ciment elaborat a l'obra | 0.015 | 54.62 | 0.82 |
| E0199 | kg | Ciment Portland, a peu d'obra (03/02/2006) | 3 | 0.11 | 0.33 |
| P1601 | m3 | Aigua (material; 23/07/1998) | 0.01 | 0.65 | 0.01 |
| P0503 | m3 | Formigó HM-20 posat a l'obra | 0.1 | 67 | 6.70 |
| P0673 | m2 | Lloseta tàctil de botons (material; 23/07/1998) | 1 | 8 | 8.00 |
| vg | % | Despeses indirectes | 0.292 | 6 | 1.75 |
|  |  | Total |  |  | 35.59 |

| Amidament | Uts. | Llarg | Ample | Parcial |
|---|---|---|---|---|
| pas de vianants | 12 | 4 | 0.6 | 28.80 |
| Total |  |  |  | 28.8 |

**E0674** m2 Paviment lloseta tàctil indicador direccional
19.2 m2 × 35.06 = 673.15
Paviment de lloseta tàctil indicador direccional, prefabricada de formigó de 20x20 cm. amb 4 línies de 2,5 cm. d'ample i 0,5 cm. de ressalt , de color diferenciat de la resta del paviment, col·locat sobre solera de formigó (inclosa), totalment acabat.

| Codi | Ut | Descripció | Rendiment | Preu | Import |
|---|---|---|---|---|---|
| O0102 | h | Oficial 1ª | 0.4 | 24.56 | 9.82 |
| O0110 | h | Peó | 0.4 | 20.41 | 8.16 |
| E0108 | m3 | Morter de ciment elaborat a l'obra | 0.015 | 54.62 | 0.82 |
| E0199 | kg | Ciment Portland, a peu d'obra | 3 | 0.11 | 0.33 |
| P1601 | m3 | Aigua | 0.01 | 0.65 | 0.01 |
| P0503 | m3 | Formigó HM-20 posat a l'obra | 0.1 | 67 | 6.70 |
| P0674 | m2 | Lloseta tàctil de línies (material; 23/07/1998) | 1 | 7.5 | 7.50 |
| vg | % | Despeses indirectes | 0.287 | 6 | 1.72 |
|  |  | Total |  |  | 35.06 |

| Amidament | Uts. | Llarg | Ample | Parcial |
|---|---|---|---|---|
| pas de vianants | 12 | 2 | 0.8 | 19.20 |
| Total |  |  |  | 19.2 |

**E0631V** m2 Paviment de llambordins de formigó de 20x10x8 cm. (color vermell)
4.8 m2 × 47.08 = 225.98
Paviment de llambordins de formigó prefabricat bicapa de 20x10x8 cm de color vermell, col·locats sobre llit de morter de ciment de 2 cm de gruix amb rebliment de junts amb sorra fina i compactació del paviment acabat, inclòs solera de formigó tipus HA-25 de 25 cm de gruix.

| Codi | Ut | Descripció | Rendiment | Preu | Import |
|---|---|---|---|---|---|
| O0101 | h | Cap de colla | 0.1 | 26.02 | 2.60 |
| O0102 | h | Oficial 1ª | 0.2 | 24.56 | 4.91 |
| O0110 | h | Peó | 0.35 | 20.41 | 7.14 |
| M0211 | h | Corró de llança 650 kg (maquinària; 12/01/2009) | 0.15 | 9.611766 | 1.44 |
| P0320 | m3 | Sorra de pedrera (material; 12/01/2009) | 0.005 | 9.591162 | 0.05 |
| P1025V | u | Llambordí de formigó 20x10x8 cm. de color (material; 23/07/1998) | 50 | 0.31 | 15.50 |
| E0108 | m3 | Morter de ciment elaborat a l'obra | 0.05 | 54.62 | 2.73 |
| P0503 | m3 | Formigó HM-20 posat a l'obra | 0.15 | 67 | 10.05 |
| %1613 | % | Despeses indirectes | 6 % | 44.42 | 2.67 |
|  |  | Total |  |  | 47.08 |

| Amidament | Uts. | Llarg | Ample | Parcial |
|---|---|---|---|---|
| Pas de vianants | 1 | 6 | 0.8 | 4.80 |
| Total |  |  |  | 4.8 |

**E0642** m2 Paviment de panot ranurat de color de 25x25x4 cm.
4.8 m2 × 28.84 = 138.43
Paviment de panot ranurat de color de 25x25x4 cm., col·locat sobre solera de formigó HM-20 inclosa i rejuntat amb morter de ciment.

| Codi | Ut | Descripció | Rendiment | Preu | Import |
|---|---|---|---|---|---|
| O0101 | h | Cap de colla | 0.08 | 26.02 | 2.08 |
| O0102 | h | Oficial 1ª | 0.1 | 24.56 | 2.46 |
| O0110 | h | Peó | 0.2 | 20.41 | 4.08 |
| P0503 | m3 | Formigó HM-20 posat a l'obra | 0.1 | 67 | 6.70 |
| P0814 | m2 | Rajola hidràulica color 25x25x4 cm. (material; 12/01/2009) | 1 | 10.384416 | 10.38 |
| E0108 | m3 | Morter de ciment elaborat a l'obra | 0.031 | 54.62 | 1.69 |
| vg | % | Despeses indirectes | 0.242 | 6 | 1.45 |
|  |  | Total |  |  | 28.84 |

| Amidament | Uts. | Llarg | Ample | Parcial |
|---|---|---|---|---|
| Pas de vianants | 1 | 6 | 0.8 | 4.80 |
| Total |  |  |  | 4.8 |

**E0643** m2 Paviment de panot ranurat de color de 30x30x3,5 cm.
4.8 m2 × 31.39 = 150.67
Paviment de panot ranurat de color de 30x30x3,5 cm. tipus terratzo amb superfície polida i ranurada, col·locat sobre solera de formigó HM-20 inclosa i rejuntat amb morter de ciment.

| Codi | Ut | Descripció | Rendiment | Preu | Import |
|---|---|---|---|---|---|
| O0101 | h | Cap de colla | 0.08 | 26.02 | 2.08 |
| O0102 | h | Oficial 1ª | 0.1 | 24.56 | 2.46 |
| O0110 | h | Peó | 0.2 | 20.41 | 4.08 |
| P0503 | m3 | Formigó HM-20 posat a l'obra | 0.1 | 67 | 6.70 |
| P0815 | m2 | Lloseta tipus terratzo 30x30x3,5 cm. (material; 12/01/2009) | 1 | 12.784782 | 12.78 |
| E0108 | m3 | Morter de ciment elaborat a l'obra | 0.031 | 54.62 | 1.69 |
| vg | % | Despeses indirectes | 0.266 | 6 | 1.60 |
|  |  | Total |  |  | 31.39 |

| Amidament | Uts. | Llarg | Ample | Parcial |
|---|---|---|---|---|
| Pas de vianants | 1 | 6 | 0.8 | 4.80 |
| Total |  |  |  | 4.8 |

**E0858D** u Arqueta d'obra d'1,50x1,50m per a tubs de serveis (Hmàx=1,5m)
2 u × 228.23 = 456.46
Arqueta d'obra d'1,50x1,50 per a tubs de serveis, inclòs base de formigó HM-20 de 20 cm de gruix, formació de parets amb blocs de formigó de 40x20x20 cm, i d'una alçada màxima d'1,5 metres, segons plànols.

| Codi | Ut | Descripció | Rendiment | Preu |
|---|---|---|---|---|
| O0102 | h | Oficial 1ª | 1 | 24.56 |
| O0110 | h | Peó | 2 | 20.41 |
| P0818 | u | Bloc relleu 40x20x20 cm.c.v.c (material; 12/01/2009) | 80 | 1.44228 |
| P0503 | m3 | Formigó HM-20 posat a l'obra | 0.45 | 67 |
| M0225 | h | Vibrador (maquinària; 12/01/2009) | 0.1 | 2.091306 |
| E0108 | m3 | Morter de ciment elaborat a l'obra | 0.08 | 54.62 |
| %1613 | % | Despeses indirectes | 6 % |  |

**E1109** m Vorada de peces de formigó de 15x30 cm tipus J-1
8 m × 18.79 = 150.32
Vorada de peces de formigó de 15x30 cm. tipus J-1, col·locat, inclosa l'excavació i la seva base de formigó HM-20, i rejuntat amb morter de ciment.

| Codi | Ut | Descripció | Rendiment | Preu | Import |
|---|---|---|---|---|---|
| O0101 | h | Cap de colla | 0.03 | 26.02 | 0.78 |
| O0102 | h | Oficial 1ª | 0.06 | 24.56 | 1.47 |
| O0110 | h | Peó | 0.18 | 20.41 | 3.67 |
| P1609 | m3 | Excavació de terres | 0.06 | 11.12 | 0.67 |
| P1109 | m | Vorada pref. form. 15x30 cm. tipus J-1 (material; 23/07/1998) | 1 | 4.2 | 4.20 |
| P0503 | m3 | Formigó HM-20 posat a l'obra | 0.04 | 67 | 2.68 |
| E0108 | m3 | Morter de ciment elaborat a l'obra | 0.08 | 54.62 | 4.37 |
| vg | % | Despeses indirectes | 0.159 | 6 | 0.95 |
|  |  | Total |  |  | 18.79 |

**E1108** m Vorada de peces de formigó de 8x20 cm tipus jardí
4 m × 17.67 = 70.68
Vorada prefabricada de peces de formigó bicapa de 8x20 cm tipus tauló, col·locada, inclòs l'excavació, base de formigó tipus HM-20 i rejuntat amb morter de ciment.

| Codi | Ut | Descripció | Rendiment | Preu | Import |
|---|---|---|---|---|---|
| O0101 | h | Cap de colla | 0.03 | 26.02 | 0.78 |
| O0102 | h | Oficial 1ª | 0.06 | 24.56 | 1.47 |
| O0110 | h | Peó | 0.18 | 20.41 | 3.67 |
| P1609 | m3 | Excavació de terres | 0.06 | 11.12 | 0.67 |
| P1007 | m | Vorada pref. form. 8x20 cm. tipus jardí (material; 23/07/1998) | 1 | 3.14 | 3.14 |
| P0503 | m3 | Formigó HM-20 posat a l'obra | 0.04 | 67 | 2.68 |
| E0108 | m3 | Morter de ciment elaborat a l'obra | 0.08 | 54.62 | 4.37 |
| vg | % | Despeses indirectes | 0.148 | 6 | 0.89 |
|  |  | Total |  |  | 17.67 |

**E0626C** m Vorada remuntable de formigó de 15x20/7 cm.
4 m × 17.74 = 70.96
Vorada remuntable de formigó de 20x15X8 cm., col·locada, inclosa l'excavació i la seva base de formigó HM-20, rejuntada amb morter de ciment.

| Codi | Ut | Descripció | Rendiment | Preu | Import |
|---|---|---|---|---|---|
| O0101 | h | Cap de colla | 0.033 | 26.02 | 0.86 |
| O0102 | h | Oficial 1ª | 0.07 | 24.56 | 1.72 |
| O0110 | h | Peó | 0.14 | 20.41 | 2.86 |
| P1609 | m3 | Excavació de terres | 0.052 | 11.12 | 0.58 |
| P1020D | m | Vorada remuntable formigó 20X15-7 TIPUS BORE720 (material; 23/07/1998) | 1 | 8.01 | 8.01 |
| P0503 | m3 | Formigó HM-20 posat a l'obra | 0.038 | 67 | 2.55 |
| E0108 | m3 | Morter de ciment elaborat a l'obra | 0.003 | 54.62 | 0.16 |
| %1613 | % | Despeses indirectes | 6 % | 16.74 | 1.00 |
|  |  | Total |  |  | 17.74 |

**E0626** m Vorada remuntable de formigó de 25x13 cm estriada (tipus americà illots/rotondes)
4 m × 18.53 = 74.12
Vorada muntable prefabricada de formigó bicapa de 25x13 cm amb la superfície estriada, tipus americà, per illots i rotondes, col·locada, inclòs l'excavació, talls, base de formigó tipus HM-20 i rejuntada amb morter de ciment.

| Codi | Ut | Descripció | Rendiment | Preu | Import |
|---|---|---|---|---|---|
| O0101 | h | Cap de colla | 0.033 | 26.02 | 0.86 |
| O0102 | h | Oficial 1ª | 0.07 | 24.56 | 1.72 |
| O0110 | h | Peó | 0.14 | 20.41 | 2.86 |
| P1609 | m3 | Excavació de terres | 0.052 | 11.12 | 0.58 |
| P0503 | m3 | Formigó HM-20 posat a l'obra | 0.038 | 67 | 2.55 |
| E0108 | m3 | Morter de ciment elaborat a l'obra | 0.003 | 54.62 | 0.16 |
| P10200 | m | Vorada munta. form. 25x13 cm. (material; 01/04/2009) | 1 | 8.8375 | 8.84 |
| vg | % | Despeses indirectes | 0.16 | 6 | 0.96 |
|  |  | Total |  |  | 18.53 |

**E0667** m Vorada remuntable de peces de formigó de 25x28 cm. (rotondes)
4 m × 25.89 = 103.56
Vorada remuntable de peces de formigó de 25x28 cm., col·locada, inclosa l'excavació i la seva base de formigó HM-20, rejuntada amb morter de ciment.

| Codi | Ut | Descripció | Rendiment | Preu | Import |
|---|---|---|---|---|---|
| O0101 | h | Cap de colla | 0.05 | 26.02 | 1.301 |
| O0102 | h | Oficial 1ª | 0.1 | 24.56 | 2.456 |
| O0110 | h | Peó | 0.12 | 20.41 | 2.449 |
| P1609 | m3 | Excavació de terres | 0.09 | 11.12 | 1.001 |
| P0503 | m3 | Formigó HM-20 posat a l'obra | 0.08 | 67 | 5.360 |
| E0108 | m3 | Morter de ciment elaborat a l'obra | 0.023 | 54.62 | 1.256 |
| P1008 | m | Vorada pref. form. 25x28 cm. (material; 17/01/2008) | 1 | 10.59992958174 | 10.600 |
| %1613 | % | Despeses indirectes | 6 % | 24.423 | 1.465 |
|  |  | Total |  |  | 25.89 |

**E1617** pa A justificar per la reposició de serveis afectats per les obres (10/07/2006)
1 pa × 1200 = 1200.00
Partida alçada a justificar per la reposició de serveis afectats per les obres

### 04.02 DRENATGE
Import: 18406.68

**E0305** m3 Excavació rases i pous, mitjans mecànics, cànon abocador (10% roca)
72 m3 × 12.39 = 892.08
Excavació en rases, pous o fonaments, amb mitjans mecànics i manuals en qualsevol tipus tipus de terreny, inclòs càrrega i transport a l'interior d'obra o abocador controlat, inclòs el seu cànon.

| Codi | Ut | Descripció | Rendiment | Preu | Import |
|---|---|---|---|---|---|
| O0101 | h | Cap de colla | 0.02 | 26.02 | 0.52 |
| O0102 | h | Oficial 1ª | 0.06 | 24.56 | 1.47 |
| O0110 | h | Peó | 0.12 | 20.41 | 2.45 |
| M0207 | h | Retroexcavadora 100 hp | 0.06 | 59.41 | 3.56 |
| M0228 | h | Electrobomba sumergible 20 kW (maquinària; 12/01/2009) | 0.02 | 3.801438 | 0.08 |
| M0212B | h | Camió de trabuc 16 m³ | 0.06 | 45.4 | 2.72 |
| P1613 | u | Cànon d'abocador | 1.2 | 0.8 | 0.96 |
| vg | % | Despeses indirectes | 0.105 | 6 | 0.63 |
|  |  | Total |  |  | 12.39 |

| Amidament | Uts. | Llarg | Ample | Alt | Parcial |
|---|---|---|---|---|---|
| Pas de vianants | 6 | 25 | 0.4 | 0.6 | 36.00 |
| Tub pluvials | 6 | 25 | 0.4 | 0.6 | 36.00 |
| Subtotal |  |  |  |  | 72.00 |
| Total |  |  |  |  | 72 |

**E0502** m3 Formigó HM-20 fonaments
67.5 m3 × 79.42 = 5360.85
Formigó en massa tipus HM-20 en fonaments i soleres, elaborat en planta, col·locat.

| Codi | Ut | Descripció | Rendiment | Preu | Import |
|---|---|---|---|---|---|
| O0101 | h | Cap de colla | 0.025 | 26.02 | 0.65 |
| O0102 | h | Oficial 1ª | 0.1 | 24.56 | 2.46 |
| O0110 | h | Peó | 0.2 | 20.41 | 4.08 |
| P0503 | m3 | Formigó HM-20 posat a l'obra | 1.02 | 67 | 68.34 |
| M0225 | h | Vibrador | 0.16 | 2.091306 | 0.33 |
| vg | % | Despeses indirectes | 0.593 | 6 | 3.56 |
|  |  | Total |  |  | 79.42 |

| Amidament | Uts. | Llarg | Ample | Alt | Parcial |
|---|---|---|---|---|---|
| Pas de vianants | 6 | 25 | 0.4 | 0.6 | 36.00 |
| Tub pluvials | 6 | 25 | 0.4 | 0.6 | 36.00 |
| deduir tub | -6 | 25 | 0.03 |  | -4.50 |
| Subtotal |  |  |  |  | 67.50 |
| Total |  |  |  |  | 67.5 |

**E0872** m Tub de PP corrugat doble capa Ø200 mm
120 m × 16.23 = 1947.60
Tub de PP corrugat doble capa de 200 mm. de diàmetre nominal i SN 8 kN/m2, inclòs pp de peces especials i accessoris, col·locat.

| Codi | Ut | Descripció | Rendiment | Preu | Import |
|---|---|---|---|---|---|
| O0101 | h | Cap de colla | 0.05 | 26.02 | 1.301 |
| O0102 | h | Oficial 1ª | 0.1 | 24.56 | 2.456 |
| O0110 | h | Peó | 0.1 | 20.41 | 2.041 |
| P1237 | m | Tub de pp DN200 mm., SN 8 kN/m2 (material; 01/04/2009) | 1 | 7.318662 | 7.319 |
| P%1615 | % | Part proporcional accessoris (10/08/1999) | 30 % | 7.319 | 2.196 |
| vg | % | Despeses indirectes | 0.153 | 6 | 0.918 |
|  |  | Total |  |  | 16.23 |

| Amidament | Uts. | Llarg | Parcial |
|---|---|---|---|
| tubs pluvials | 6 | 20 | 120.00 |
| Total |  |  | 120 |

**E0873** m Tub de PP corrugat doble capa Ø250 mm
24 m × 17.49 = 419.76
Tub de PP corrugat doble capa de 250 mm. de diàmetre nominal i SN 8 kN/m2, inclòs pp de peces especials i accessoris, col·locat.

| Codi | Ut | Descripció | Rendiment | Preu | Import |
|---|---|---|---|---|---|
| O0101 | h | Cap de colla | 0.05 | 26.02 | 1.30 |
| O0102 | h | Oficial 1ª | 0.1 | 24.56 | 2.46 |
| O0110 | h | Peó | 0.1 | 20.41 | 2.04 |
| P1240 | m | Tub de pp DN250 mm., SN 8 kN/m2 (material; 01/04/2009) | 1 | 8.24362 | 8.24 |
| P%1615 | % | Part proporcional accessoris | 30 % | 8.24 | 2.47 |
| vg | % | Despeses indirectes | 0.165 | 6 | 0.99 |
|  |  | Total |  |  | 17.49 |

| Amidament | Uts. | Llarg | Parcial |
|---|---|---|---|
| Tub pluvials | 4 | 6 | 24.00 |
| Total |  |  | 24 |

**E0874** m Tub de PP corrugat doble capa Ø315 mm
12 m × 22.65 = 271.80
Tub de PP corrugat doble capa de 315 mm. de diàmetre nominal i SN 8 kN/m2, inclòs pp de peces especials i accessoris, col·locat.

| Codi | Ut | Descripció | Rendiment | Preu | Import |
|---|---|---|---|---|---|
| O0101 | h | Cap de colla | 0.03 | 26.02 | 0.78 |
| O0102 | h | Oficial 1ª | 0.14 | 24.56 | 3.44 |
| O0110 | h | Peó | 0.14 | 20.41 | 2.86 |
| P1241 | m | Tub de pp DN315 mm., SN 8 kN/m2 (material; 23/07/1998) | 1 | 10.99 | 10.99 |
| P%1615 | % | Part proporcional accessoris | 30 % | 10.99 | 3.30 |
| vg | % | Despeses indirectes | 0.214 | 6 | 1.28 |
|  |  | Total |  |  | 22.65 |

| Amidament | Uts. | Llarg | Parcial |
|---|---|---|---|
| Tub pluvials | 2 | 6 | 12.00 |
| Total |  |  | 12 |

**E0875** m Tub de PP corrugat doble capa Ø400 mm
12 m × 25.9 = 310.80
Tub de PP corrugat doble capa de 400 mm. de diàmetre nominal i SN 8 kN/m2, inclòs pp de peces especials i accessoris, col·locat.

| Codi | Ut | Descripció | Rendiment | Preu | Import |
|---|---|---|---|---|---|
| O0101 | h | Cap de colla | 0.03 | 26.02 | 0.78 |
| O0102 | h | Oficial 1ª | 0.16 | 24.56 | 3.93 |
| O0110 | h | Peó | 0.16 | 20.41 | 3.27 |
| P1242 | m | Tub de pp DN400 mm., SN 8 kN/m2 (material; 23/07/1998) | 1 | 12.65 | 12.65 |
| P%1615 | % | Part proporcional accessoris | 30 % | 12.65 | 3.80 |
| vg | % | Despeses indirectes | 0.244 | 6 | 1.46 |
|  |  | Total |  |  | 25.9 |

| Amidament | Uts. | Llarg | Parcial |
|---|---|---|---|
| Tub pluvials | 2 | 6 | 12.00 |
| Total |  |  | 12 |

**E0876** m Tub de PP corrugat doble capa Ø500 mm
12 m × 32.56 = 390.72
Tub de PP corrugat doble capa de 500 mm. de diàmetre nominal i SN 8 kN/m2, inclòs pp de peces especials i accessoris, col·locat.

| Codi | Ut | Descripció | Rendiment | Preu | Import |
|---|---|---|---|---|---|
| O0101 | h | Cap de colla | 0.02 | 26.02 | 0.52 |
| O0102 | h | Oficial 1ª | 0.05 | 24.56 | 1.23 |
| O0110 | h | Peó | 0.05 | 20.41 | 1.02 |
| P1243 | m | Tub de pp DN500 mm., SN 8 kN/m2 (material; 09/10/2009) | 1 | 21.5 | 21.50 |
| P%1615 | % | Part proporcional accessoris | 30 % | 21.50 | 6.45 |
| vg | % | Despeses indirectes | 0.307 | 6 | 1.84 |
|  |  | Total |  |  | 32.56 |

| Amidament | Uts. | Llarg | Parcial |
|---|---|---|---|
| Tub pluvials | 2 | 6 | 12.00 |
| Total |  |  | 12 |

**E0891** u Connexió de canonada amb col·lector existent
4 u × 181.78 = 727.12
Connexió de canonada amb el col·lector existent, inclòs la totalitat de l'obra civil necessària i mitjans auxiliars, càrrega i transport de les runes a l'abocador, cànon i condicionament del mateix, totalment acabada.

| Codi | Ut | Descripció | Rendiment | Preu | Import |
|---|---|---|---|---|---|
| O0102 | h | Oficial 1ª | 2 | 24.56 | 49.12 |
| O0110 | h | Peó | 2 | 20.41 | 40.82 |
| P0503 | m3 | Formigó HM-20 posat a l'obra | 0.4 | 67 | 26.80 |
| M0225 | h | Vibrador | 0.04 | 2.091306 | 0.08 |
| E0515 | m2 | Encofrat de fusta per a fonaments i/o formigó ocult | 2.2 | 25.46 | 56.01 |
| vg | % | Despeses indirectes | 1.492 | 6 | 8.95 |
|  |  | Total |  |  | 181.78 |

| Amidament | Uts. | Parcial |
|---|---|---|
| Pas de vianants | 4 | 4.00 |
| Total |  | 4 |

**E0821P** u Recreixement i anivellació pou de registre
15 u × 162.04 = 2430.60
Recreixement i anivellació de pou de registre, totalment acabat.

| Codi | Ut | Descripció | Rendiment | Preu | Import |
|---|---|---|---|---|---|
| O0101 | h | Cap de colla | 0.1 | 26.02 | 2.60 |
| O0102 | h | Oficial 1ª | 1.5 | 24.56 | 36.84 |
| O0110 | h | Peó | 1.5 | 20.41 | 30.62 |
| P0503 | m3 | Formigó HM-20 posat a l'obra | 0.4 | 67 | 26.80 |
| E0515 | m2 | Encofrat de fusta per a fonaments i/o formigó ocult | 2.2 | 25.46 | 56.01 |
| %1613 | % | Despeses indirectes | 6 % | 152.87 | 9.17 |
|  |  | Total |  |  | 162.04 |

**E0821** u Recreixement i anivellació pericó o bunera
15 u × 77.83 = 1167.45
Repicat de xapa de morter, neteja, recreixement i anivellació de pericó, pou de registre, o bunera existent de qualsevol tipus a nova cota d'acabat, totalment acabat.

| Codi | Ut | Descripció | Rendiment | Preu | Import |
|---|---|---|---|---|---|
| O0101 | h | Cap de colla | 0.08 | 26.02 | 2.08 |
| O0102 | h | Oficial 1ª | 0.7 | 24.56 | 17.19 |
| O0110 | h | Peó | 0.7 | 20.41 | 14.29 |
| P0503 | m3 | Formigó HM-20 posat a l'obra | 0.1 | 67 | 6.70 |
| E0515 | m2 | Encofrat de fusta per a fonaments i/o formigó ocult | 1.23 | 25.46 | 31.32 |
| vg | % | Despeses indirectes | 1.041 | 6 | 6.25 |
|  |  | Total |  |  | 77.83 |

**E0837C** u Pou registre DN1000 formigó prefabricat (sense tapa i pates) Hmax=1,80 m
1 u × 356.5 = 356.50
Pou de registre Ø1000 de formigó prefabricat fins 1,80 m d'alçada.

| Codi | Ut | Descripció | Rendiment | Preu | Import |
|---|---|---|---|---|---|
| O0101 | h | Cap de colla | 0.02 | 26.02 | 0.52 |
| O0102 | h | Oficial 1ª | 1.5 | 24.56 | 36.84 |
| O0110 | h | Peó | 2 | 20.41 | 40.82 |
| P1609 | m3 | Excavació de terres | 2.2 | 11.12 | 24.46 |
| P0652 | u | Con reductor asimètric 1000x690 mm (material; 03/02/2022) | 1 | 131.3 | 131.30 |
| P0503 | m3 | Formigó HM-20 posat a l'obra | 0.6 | 67 | 40.20 |
| E0515 | m2 | Encofrat de fusta per a fonaments i/o formigó ocult | 2.44 | 25.46 | 62.12 |
| M0225 | h | Vibrador | 0.03 | 2.091306 | 0.06 |
| %1613 | % | Despeses indirectes | 6 % | 336.32 | 20.18 |
|  |  | Total |  |  | 356.5 |

**E08251** u Tapa fosa Ø650 mm, classe D-400, marc Ø800 mm (model D-90)
1 u × 152.26 = 152.26
Subministrament i col·locació de tapa i marc circular de fosa dúctil, de classe D 400 (400 KN), Ø650 mm. exterior, marc Ø800 mm, estanca i amb junta insonoritzant, segons especificacions tècniques.

| Codi | Ut | Descripció | Rendiment | Preu | Import |
|---|---|---|---|---|---|
| O0101 | h | Cap de colla | 0.02 | 26.02 | 0.52 |
| O0102 | h | Oficial 1ª | 0.3 | 24.56 | 7.37 |
| O0110 | h | Peó | 0.6 | 20.41 | 12.25 |
| P0620B | u | Tapa fosa Ø650 mm. exterior, marc Ø800 mm., classe D-400 (material; 23/07/1998) | 1 | 123.5 | 123.50 |
| %1613 | % | Despeses indirectes | 6 % | 143.64 | 8.62 |
|  |  | Total |  |  | 152.26 |

**E08703** u Arqueta drenatge per recollida de cunetes, Hmax=2,00 m, 2 reixes D-400
1 u × 1120.12 = 1120.12
Arqueta de drenatge per a recollida de les aigües pluvials provinents de les cunetes de fins a 2,00 m d'alçària amb bonera i reixa abatible classe C-250 de 790x355x29 mm amb bastiment i 2 reixes de fosa talla-aigües 973x490x70 mm classe D-400 segons plànols, de formigó armat, inclòs excavació, base de formigó de neteja i encofrat, totalment acabada.

| Codi | Ut | Descripció | Rendiment | Preu | Import |
|---|---|---|---|---|---|
| O0101 | h | Cap de colla | 0.18 | 26.02 | 4.68 |
| O0102 | h | Oficial 1ª | 1.8 | 24.56 | 44.21 |
| O0110 | h | Peó | 3.6 | 20.41 | 73.48 |
| P1609 | m3 | Excavació de terres | 5.5 | 11.12 | 61.16 |
| P0502 | m3 | Formigó HL-150 posat a l'obra (material; 23/07/1998) | 0.16 | 60.5 | 9.68 |
| P0503 | m3 | Formigó HM-20 posat a l'obra | 2.5 | 67 | 167.50 |
| E0515 | m2 | Encofrat de fusta per a fonaments i/o formigó ocult | 11 | 25.46 | 280.06 |
| E0516 | m2 | Encofrat de fusta per a formigó vist | 3.55 | 32.18 | 114.24 |
| P0632 | m2 | Tapa tràmex de 0.03x0.03m (material; 12/01/2009) | 0.493 | 71.104404 | 35.05 |
| P0617 | u | Reixa i bastiment 985x495x70 mm D-400 (material; 23/07/1998) | 2 | 132 | 264.00 |
| P1242 | m | Tub de pp DN400 mm., SN 8 kN/m2 | 0.21 | 12.65 | 2.66 |
| %16130 | % | Despeses indirectes | 6 % | 1056.72 | 63.40 |
|  |  | Total |  |  | 1120.12 |

**E0820BU1** u Embornal amb bústia i reixa fosa grisa 700x360x100 mm.
6 u × 212.3 = 1273.80
Embornal, amb bústia inclòs reixa de fosa grisa de 700x360x100 mm classe D-400 per 40Tn de càrrega de ruptura i marc abatible, totalment acabada.

| Codi | Ut | Descripció | Rendiment | Preu | Import |
|---|---|---|---|---|---|
| O0101 | h | Cap de colla | 0.1 | 26.02 | 2.60 |
| O0102 | h | Oficial 1ª | 1.05 | 24.56 | 25.79 |
| O0110 | h | Peó | 1.05 | 20.41 | 21.43 |
| P1609 | m3 | Excavació de terres | 1 | 11.12 | 11.12 |
| E0515 | m2 | Encofrat de fusta per a fonaments i/o formigó ocult | 1.87 | 25.46 | 47.61 |
| P0503 | m3 | Formigó HM-20 posat a l'obra | 0.25 | 67 | 16.75 |
| P06212 | u | Reixa i bastiment 700x360x100 mm. (material; 23/07/1998) | 1 | 65.16 | 65.16 |
| P1005 | m | Vorada pref. form. tipus bústia. (material; 01/04/2009) | 1 | 9.8172 | 9.82 |
| %16130 | % | Despeses indirectes | 6 % | 200.28 | 12.02 |
|  |  | Total |  |  | 212.3 |

**E0820BU** u Embornal amb bústia i reixa fosa grisa 973x490x70 mm.
2 u × 308.88 = 617.76
Embornal amb bústia, inclòs reixa de fosa dúctil grisa de 973x490x70 mm classe D-400 per 40Tn de càrrega de ruptura i marc angular, totalment acabada.

| Codi | Ut | Descripció | Rendiment | Preu | Import |
|---|---|---|---|---|---|
| O0101 | h | Cap de colla | 0.12 | 26.02 | 3.12 |
| O0102 | h | Oficial 1ª | 1.1 | 24.56 | 27.02 |
| O0110 | h | Peó | 1.1 | 20.41 | 22.45 |
| P1609 | m3 | Excavació de terres | 1.2 | 11.12 | 13.34 |
| P0503 | m3 | Formigó HM-20 posat a l'obra | 0.462 | 67 | 30.95 |
| E0515 | m2 | Encofrat de fusta per a fonaments i/o formigó ocult | 2.07 | 25.46 | 52.70 |
| P0616B0 | u | Reixa i bastiment 973x490x70 mm (material; 23/07/1998) | 1 | 132 | 132.00 |
| P1005 | m | Vorada pref. form. tipus bústia. | 1 | 9.8172 | 9.82 |
| %16130 | % | Despeses indirectes | 6 % | 291.40 | 17.48 |
|  |  | Total |  |  | 308.88 |

**E08201** u Embornal pla amb reixa fosa grisa 700x360x100 mm.
2 u × 199.5 = 399.00
Embornal, inclòs reixa de fosa grisa de 700x360x100 mm classe D-400 per 40Tn de càrrega de ruptura i marc abatible, totalment acabada.

| Codi | Ut | Descripció | Rendiment | Preu | Import |
|---|---|---|---|---|---|
| O0101 | h | Cap de colla | 0.1 | 26.02 | 2.60 |
| O0102 | h | Oficial 1ª | 1 | 24.56 | 24.56 |
| O0110 | h | Peó | 1 | 20.41 | 20.41 |
| P1609 | m3 | Excavació de terres | 1 | 11.12 | 11.12 |
| P0503 | m3 | Formigó HM-20 posat a l'obra | 0.25 | 67 | 16.75 |
| P06212 | u | Reixa i bastiment 700x360x100 mm. | 1 | 65.16 | 65.16 |
| E0515 | m2 | Encofrat de fusta per a fonaments i/o formigó ocult | 1.87 | 25.46 | 47.61 |
| %16130 | % | Despeses indirectes | 6 % | 188.21 | 11.29 |
|  |  | Total |  |  | 199.5 |

**E0820** u Embornal pla amb reixa fosa grisa 980x495x70 mm.
2 u × 284.23 = 568.46
Embornal pla, inclòs reixa de fosa grisa de 980x490x70mm, classe D-400 per 40Tn de càrrega de ruptura i marc abatible, totalment acabada.

| Codi | Ut | Descripció | Rendiment | Preu | Import |
|---|---|---|---|---|---|
| O0101 | h | Cap de colla | 0.1 | 26.02 | 2.60 |
| O0102 | h | Oficial 1ª | 1 | 24.56 | 24.56 |
| O0110 | h | Peó | 1 | 20.41 | 20.41 |
| P1609 | m3 | Excavació de terres | 0.9 | 11.12 | 10.01 |
| P0503 | m3 | Formigó HM-20 posat a l'obra | 0.462 | 67 | 30.95 |
| E0515 | m2 | Encofrat de fusta per a fonaments i/o formigó ocult | 1.87 | 25.46 | 47.61 |
| P0617 | u | Reixa i bastiment 985x495x70 mm D-400 | 1 | 132 | 132.00 |
| %1613 | % | Despeses indirectes | 6 % | 268.14 | 16.09 |
|  |  | Total |  |  | 284.23 |

### 04.03 SENYALITZACIÓ
Import: 15258.81

**E0704** m Premarcatge de marca viària longitudinal
80 m × 0.16 = 12.80

| Amidament | Uts. | Llarg | Parcial |
|---|---|---|---|
| Línia M-2.2 pas de vianants | 8 | 8 | 64.00 |
| Línia M-2.2 esquena d'ase | 2 | 8 | 16.00 |
| Subtotal |  |  | 80.00 |
| Total |  |  | 80 |

**E0787** m2 Eliminació marques viàries sobre paviment amb qualsevol procediment
70.4 m2 × 27.23 = 1916.99
Eliminació de les marques viàries sobre paviment amb qualsevol dels següents procediments a determinar per la Direcció d'Obra: aigua a presió, projecció d'abrasius o fresat, mitjançant utilització de sistemes fixos rotatoris o flotants horitzontals.

| Codi | Ut | Descripció | Rendiment | Preu | Import |
|---|---|---|---|---|---|
| O0101 | h | Cap de colla | 0.025 | 26.02 | 0.65 |
| O0102 | h | Oficial 1ª | 0.12 | 24.56 | 2.95 |
| O0110 | h | Peó | 0.24 | 20.41 | 4.90 |
| M0242 | h | Fresadora | 0.12 | 133.01 | 15.96 |
| %1616 | % | Eines i mitjans auxiliars (02/09/2009) | 5 % | 24.46 | 1.22 |
| vg | % | Despeses indirectes | 0.257 | 6 | 1.54 |
|  |  | Total |  |  | 27.23 |

| Amidament | Uts. | Llarg | Ample | Parcial |
|---|---|---|---|---|
| pas vianants existent | 2 | 6.4 | 5.5 | 70.40 |
| Total |  |  |  | 70.4 |

**E0705** m Marca viària longitudinal 10 cm. amplada, pintura acrílica
120 m × 0.42 = 50.40
Marca viària longitudinal de 10 cm. d'amplada de pintura acrílica amb base solvent postmesclada amb microesferes de vidre, aplicada amb màquina autopropulsada pinta franges.

| Codi | Ut | Descripció | Rendiment | Preu | Import |
|---|---|---|---|---|---|
| O0101 | h | Cap de colla | 0.001 | 26.02 | 0.03 |
| O0110 | h | Peó | 0.002 | 20.41 | 0.04 |
| P14220 | kg | Pintura | 0.09 | 2.26644 | 0.20 |
| P14210 | kg | Microesferes de vidre | 0.055 | 0.958086 | 0.05 |
| M0220 | h | Escombradora autopropulsada | 0.001 | 42.15 | 0.04 |
| M0224 | h | Màquina pintura bandes autop. | 0.001 | 41.56857 | 0.04 |
| vg | % | Despeses indirectes | 0.004 | 6 | 0.02 |
|  |  | Total |  |  | 0.42 |

**E0706** m Marca viària longitudinal 15 cm. amplada, pintura acrílica
180 m × 0.57 = 102.60

**E0708** m2 Marca viària transversal, fletxes, inscripcions i zebrats, pintura acrílica
215.2 m2 × 12.99 = 2795.45

| Amidament | Uts. | Llarg | Ample | Parcial |
|---|---|---|---|---|
| Pas de vianants |  |  |  |  |
| color vermell | 6 | 4.9 |  | 29.40 |
| color blanc | 6 | 13.5 |  | 81.00 |
| línia aturada M-4.1 | 12 | 3 | 0.4 | 14.40 |
| Esquena d'ase |  |  |  |  |
| color vermell | 6 | 8.2 |  | 49.20 |
| color blanc | 6 | 4.2 |  | 25.20 |
| Repintat pas vianants existent | 8 | 4 | 0.5 | 16.00 |
| Subtotal |  |  |  | 215.20 |
| Total |  |  |  | 215.2 |

**E0731** u Retirada de senyal o cartell
2 u × 16.22 = 32.44
Desmuntatge i retirada de senyal o cartell, demolició d'ancoratges i fonamentació de formigó, inclòs part proporcional de suports i transport a abocador o magatzem i cànon.

| Codi | Ut | Descripció | Rendiment | Preu | Import |
|---|---|---|---|---|---|
| O0101 | h | Cap de colla | 0.1 | 26.02 | 2.60 |
| O0110 | h | Peó | 0.4 | 20.41 | 8.16 |
| M0212B | h | Camió de trabuc 16 m³ | 0.1 | 45.4 | 4.54 |
| %16130 | % | Despeses indirectes | 6 % | 15.30 | 0.92 |
|  |  | Total |  |  | 16.22 |

**E0731C** u Trasllat de senyal d'indicació o orientació existent
6 u × 50.76 = 304.56
Trasllat de senyal d'indicació o orientació existent , inclosa fonamentació.

| Codi | Ut | Descripció | Rendiment | Preu | Import |
|---|---|---|---|---|---|
| O0101 | h | Cap de colla | 0.1 | 26.02 | 2.60 |
| O0110 | h | Peó | 0.4 | 20.41 | 8.16 |
| M0212B | h | Camió de trabuc 16 m³ | 0.1 | 45.4 | 4.54 |
| P1609 | m3 | Excavació de terres | 0.36 | 11.12 | 4.00 |
| E0502 | m3 | Formigó HM-20 fonaments | 0.36 | 79.42 | 28.59 |
| %1613 | % | Despeses indirectes | 6 % | 47.89 | 2.87 |
|  |  | Total |  |  | 50.76 |

**E0729** u Fonamentació de senyals
12 u × 30.97 = 371.64
Fonamentació de senyals, segons plànols, inclòs l'excavació, totalment acabada.

| Codi | Ut | Descripció | Rendiment | Preu | Import |
|---|---|---|---|---|---|
| O0101 | h | Cap de colla | 0.12 | 26.02 | 3.12 |
| O0110 | h | Peó | 0.48 | 20.41 | 9.80 |
| P1609 | m3 | Excavació de terres | 0.18 | 11.12 | 2.00 |
| E0502 | m3 | Formigó HM-20 fonaments | 0.18 | 79.42 | 14.30 |
| %16130 | % | Despeses indirectes | 6 % | 29.22 | 1.75 |
|  |  | Total |  |  | 30.97 |

**E0730** u Fonamentació de cartell de pre-senyalització
1 u × 135.29 = 135.29
Fonamentació de cartell de pre-senyalització, totalment acabada.

| Codi | Ut | Descripció | Rendiment | Preu | Import |
|---|---|---|---|---|---|
| O0101 | h | Cap de colla | 0.12 | 26.02 | 3.12 |
| O0102 | h | Oficial 1ª | 0.36 | 24.56 | 8.84 |
| O0110 | h | Peó | 1.2 | 20.41 | 24.49 |
| P1609 | m3 | Excavació de terres | 1.175 | 11.12 | 13.07 |
| E0502 | m3 | Formigó HM-20 fonaments | 1 | 79.42 | 79.42 |
| vg | % | Despeses indirectes | 1.059 | 6 | 6.35 |
|  |  | Total |  |  | 135.29 |

| Amidament | Uts. | Parcial |
|---|---|---|
| P-15a + R-301 | 1 | 1.00 |
| Total |  | 1 |

**E0754** u Placa quadrada d'alumini, L=60 cm, nivell 2 HIP
12 u × 87.44 = 1049.28
Placa quadrada d'alumini per a senyals de trànsit de L=60 cm, nivell 2 HIP, inclòs ancoratges i cargoleria.

| Codi | Ut | Descripció | Rendiment | Preu | Import |
|---|---|---|---|---|---|
| O0102 | h | Oficial 1ª | 0.175 | 24.56 | 4.30 |
| O0110 | h | Peó | 0.2 | 20.41 | 4.08 |
| P1485 | u | Placa quadrada alumini reflect. 60 cm. (material; 12/01/2009) | 1 | 74.112588 | 74.11 |
| vg | % | Despeses indirectes | 0.825 | 6 | 4.95 |
|  |  | Total |  |  | 87.44 |

| Amidament | Uts. | Parcial |
|---|---|---|
| S-13 | 12 | 12.00 |
| Total |  | 12 |

**E0757DG** m2 Placa d'alumini >0,50 m² i <1,00 m², nivell 3 DG, amb abraçadores
12 m2 × 268.9 = 3226.80
Placa d'alumini superior a 0,50 m² i fins a 1,00 m², per a senyals de trànsit d'orientació, amb revestiment reflectant DG nivell 3, inclosos abraçadores d'unió al suport i cargoleria corresponent, totalment col·locada.

| Codi | Ut | Descripció | Rendiment | Preu | Import |
|---|---|---|---|---|---|
| O0101 | h | Cap de colla | 0.15 | 26.02 | 3.90 |
| O0102 | h | Oficial 1ª | 0.3 | 24.56 | 7.37 |
| O0110 | h | Peó | 0.4 | 20.41 | 8.16 |
| P1497DG | m2 | Placa d'alumini de 0,50 m2 a 1,00 m2 nivell 3 DG (material; 23/07/1998) | 1 | 249.47 | 249.47 |
| vg | % | Despeses indirectes | 0 | 6 | 0.00 |
|  |  | Total |  |  | 268.9 |

| Amidament | Uts. | Parcial |
|---|---|---|
| P-15a + R-301 | 12 | 12.00 |
| Total |  | 12 |

**E0755** m2 Placa d'alumini fins a 0,25 m², nivell 2 HIP, amb abraçadores
0.48 m2 × 287.17 = 137.84
Placa d'alumini fins a 0,25 m², per a senyals de trànsit senyals d'orientació, amb revestiment reflectant nivell 2 HIP, inclosos abraçadores d'unió al suport i cargoleria corresponent, totalment col·locada.

| Codi | Ut | Descripció | Rendiment | Preu | Import |
|---|---|---|---|---|---|
| O0101 | h | Cap de colla | 0.15 | 26.02 | 3.90 |
| O0102 | h | Oficial 1ª | 0.3 | 24.56 | 7.37 |
| O0110 | h | Peó | 0.4 | 20.41 | 8.16 |
| P1495 | m2 | Placa d'alumini fins 0,25 m2 (material; 11/03/2009) | 1 | 251.49 | 251.49 |
| vg | % | Despeses indirectes | 2.709 | 6 | 16.25 |
|  |  | Total |  |  | 287.17 |

| Amidament | Uts. | Llarg | Ample | Parcial |
|---|---|---|---|---|
| Complementari S-810 | 4 | 0.6 | 0.2 | 0.48 |
| Total |  |  |  | 0.48 |

**E0744** u Base d'acer galvanitzat per a suport de 76 mm.
16 u × 104.61 = 1673.76

| Codi | Ut | Descripció | Rendiment | Preu | Import |
|---|---|---|---|---|---|
| O0102 | h | Oficial 1ª | 0.05 | 24.56 | 1.23 |
| O0110 | h | Peó | 0.09 | 20.41 | 1.84 |
| P14710 | u | Base d'acer galvanit. suport 76 mm. (material; 23/07/1998) | 1 | 95.62 | 95.62 |
| vg | % | Despeses indirectes | 0.987 | 6 | 5.92 |
|  |  | Total |  |  | 104.61 |

| Amidament | Uts. | Parcial |
|---|---|---|
| S-13 | 8 | 8.00 |
| P-15a + R-301 | 8 | 8.00 |
| Subtotal |  | 16.00 |
| Total |  | 16 |

**E0738B** m Pal d'alumini anoditzat color plata, Ø76 mm. MB
68 m × 28.37 = 1929.16
Pal d'alumini anoditzat color plata, de 76 mm. de diàmetre MB, col·locat.

| Codi | Ut | Descripció | Rendiment | Preu | Import |
|---|---|---|---|---|---|
| O0102 | h | Oficial 1ª | 0.05 | 24.56 | 1.23 |
| O0110 | h | Peó | 0.09 | 20.41 | 1.84 |
| P1481 | m | Pal alumini diàmetre 76 mm. MB (material; 12/01/2009) | 1 | 23.6946 | 23.69 |
| %1613 | % | Despeses indirectes | 6 % | 26.76 | 1.61 |
|  |  | Total |  |  | 28.37 |

| Amidament | Uts. | Llarg | Parcial |
|---|---|---|---|
| S-13 | 12 | 3.3 | 39.60 |
| P-15a + R-301 | 8 | 3.55 | 28.40 |
| Subtotal |  |  | 68.00 |
| Total |  |  | 68 |

**E0784** u Balisa solar de 3 LED de 8 mm. a una cara
12 u × 60.64 = 727.68
Balisa de senyalització solar de 3 LED de 8 mm. a una cara amb llum blanca intermitent instal·lada amb resina epoxi.

| Codi | Ut | Descripció | Rendiment | Preu | Import |
|---|---|---|---|---|---|
| O0102 | h | Oficial 1ª | 0.075 | 24.56 | 1.84 |
| O0110 | h | Peó | 0.075 | 20.41 | 1.53 |
| P0784 | u | Balisa solar de led (material; 02/09/2009) | 1 | 40 | 40.00 |
| P0785 | u | pp resina i altres (material; 02/09/2009) | 1 | 13 | 13.00 |
| M0214 | h | Camió grua 12 tn (maquinària; 23/07/1998) | 0.02 | 42.07 | 0.84 |
| vg | % | Despeses indirectes | 0.572 | 6 | 3.43 |
|  |  | Total |  |  | 60.64 |

**E0780** u Balisa cilíndrica H-75, nivell 2 HI , h=75cm
12 u × 40.13 = 481.56
Balisa cilíndrica tipus H-75, nivell 2 HI , 75 cm d'alçada , fabricada en polietilè amb memòria de forma i alta resistència a cops de vehicles a baixa i alta velocitat; amb dues bandes reflectants de nivell 2 de retrorreflectància de 100 mm d'amplada, totalment col·locada

| Codi | Ut | Descripció | Rendiment | Preu | Import |
|---|---|---|---|---|---|
| O0102 | h | Oficial 1ª | 0.3 | 24.56 | 7.37 |
| O0110 | h | Peó | 0.3 | 20.41 | 6.12 |
| P14770 | u | Balisa cilíndrica H-75, alçada 75 cm, nivell reflectant 3 (material; 23/07/1998) | 1 | 21 | 21.00 |
| M0214 | h | Camió grua 12 tn | 0.08 | 42.07 | 3.37 |
| vg | % | Despeses indirectes | 0.379 | 6 | 2.27 |
|  |  | Total |  |  | 40.13 |

**E0781C** u Pilona tubular flexible Ø100 mm., h=1000 mm banda reflectant
6 u × 51.76 = 310.56
Pilona tubular flexible de Ø100x1000 mm d'alçada, color negre, amb banda reflectant, segons plànols, totalment col·locada.

| Codi | Ut | Descripció | Rendiment | Preu | Import |
|---|---|---|---|---|---|
| O0102 | h | Oficial 1ª | 0.15 | 24.56 | 3.68 |
| O0110 | h | Peó | 0.3 | 20.41 | 6.12 |
| P0503 | m3 | Formigó HM-20 posat a l'obra | 0.05 | 67 | 3.35 |
| P1477D | u | Pilona tubular flexible Ø100 mm., h=1000 mm amb banda reflectant, color negre (material; 23/07/1998) | 1 | 34 | 34.00 |
| M0214 | h | Camió grua 12 tn | 0.04 | 42.07 | 1.68 |
| %1613 | % | Despeses indirectes | 6 % | 48.83 | 2.93 |
|  |  | Total |  |  | 51.76 |

### 04.04 MURS
Import: 810.77

**E0421** m2 Muret de 20 cm. de gruix de blocs prefabricats de 40x20x20 cm
2 m2 × 54.13 = 108.26
Muret de 20 cm. de gruix de blocs prefabricats de 40x20x20cm. a dues cares vistes amb relleu, totalment acabat.

| Codi | Ut | Descripció | Rendiment | Preu |
|---|---|---|---|---|
| O0101 | h | Cap de colla | 0.2 | 26.02 |
| O0102 | h | Oficial 1ª | 0.6 | 24.56 |
| O0110 | h | Peó | 0.6 | 20.41 |
| P0818 | u | Bloc relleu 40x20x20 cm.c.v.c | 12.5 | 1.44228 |
| E0108 | m3 | Morter de ciment elaborat a l'obra | 0.016 | 54.62 |
| vg | % | Despeses indirectes | 0.511 | 6 |

| Amidament | Uts. | Llarg | Parcial |
|---|---|---|---|
| Mur de blocs | 1 | 2 | 2.00 |
| Total |  |  | 2 |

**E0421A** m2 Muret fàbrica blocs formigo hidròfug, de 40x20x20 cm, massissats
2 m2 × 74.12 = 148.24
Muret de 20 cm d'espessor de fàbrica, de bloc massissat de formigó, per revestir, color gris, 40x20x20 cm, resistència normalitzada R10 (10 N/mm²), rebuda amb morter de ciment industrial, color gris, amb additiu hidròfug, M-5, subministrat a granel.

| Codi | Ut | Descripció | Rendiment | Preu | Import |
|---|---|---|---|---|---|
| O0101 | h | Cap de colla | 0.2 | 26.02 | 5.204 |
| O0102 | h | Oficial 1ª | 0.8 | 24.56 | 19.648 |
| O0110 | h | Peó | 0.8 | 20.41 | 16.328 |
| P0818A | u | Bloc de formigó 40x20x20 gris hidròfug (material; 23/07/1998) | 12.5 | 0.96 | 12.000 |
| E0108A | m3 | Morter de ciment gris amb additiu hidròfug (material; 23/07/1998) | 0.016 | 61 | 0.976 |
| P0607 | kg | Acer corrugat B500S en barres (material; 23/07/1998) | 7.25 | 0.92 | 6.670 |
| P0505 | m3 | Formigó HA-25 posat a l'obra (material; 23/07/1998) | 0.13 | 70 | 9.100 |
| %1613 | % | Despeses indirectes | 6 % | 69.926 | 4.196 |
|  |  | Total |  |  | 74.12 |

| Amidament | Uts. | Llarg | Parcial |
|---|---|---|---|
| Mur blocs | 1 | 2 | 2.00 |
| Total |  |  | 2 |

**E0421D** m Remat de coronació amb peça en forma d'U, 20 cm amplada
2 m × 37.4 = 74.80
Remat de coronació amb peça en forma d'U de 20 cm amplada

| Codi | Ut | Descripció | Rendiment | Preu | Import |
|---|---|---|---|---|---|
| O0101 | h | Cap de colla | 0.12 | 26.02 | 3.12 |
| O0102 | h | Oficial 1ª | 0.6 | 24.56 | 14.74 |
| O0110 | h | Peó | 0.6 | 20.41 | 12.25 |
| P0818C | u | Peça en forma d'U, 20 cm d'amplada (material; 23/07/1998) | 5 | 0.98 | 4.90 |
| E0108 | m3 | Morter de ciment elaborat a l'obra | 0.005 | 54.62 | 0.27 |
| %1613 | % | Despeses indirectes | 6 % | 35.28 | 2.12 |
|  |  | Total |  |  | 37.4 |

| Amidament | Uts. | Llarg | Parcial |
|---|---|---|---|
| Remat mur | 1 | 2 | 2.00 |
| Total |  |  | 2 |

**E0666F** m2 Feltre geotextil de polipropilè 350 g/m2
4 m2 × 5.08 = 20.32
Feltre geotextil de polipropilè amb un pes mínim de 350 g/m2 no teixit, 100% foradat per ambdues cares, amb resistència a la perforació igual o superior a 4250 N, inclòs pèrdues per retalls i encavalcaments, regularització i anivellament de superfície d'assentament, totalment col·locat.

| Codi | Ut | Descripció | Rendiment | Preu | Import |
|---|---|---|---|---|---|
| O0101 | h | Cap de colla | 0.003 | 26.02 | 0.08 |
| O0102 | h | Oficial 1ª | 0.03 | 24.56 | 0.74 |
| O0110 | h | Peó | 0.03 | 20.41 | 0.61 |
| P0642F | m2 | Geotèxtil 350 g/m2 resist>= 4250 N (material; 12/01/2009) | 1.1 | 3.049392 | 3.35 |
| %1613 | % | Despeses indirectes | 6 % | 4.78 | 0.29 |
|  |  | Total |  |  | 5.08 |

| Amidament | Uts. | Llarg | Ample | Parcial |
|---|---|---|---|---|
|  | 1 | 2 | 2 | 4.00 |
| Total |  |  |  | 4 |

**E0867** m Tub dren DN 200 mm PE corrugat i doble paret TP
2 m × 12 = 24.00
Tub dren de 200 mm de diàmetre nominal de PE corrugat i doble paret, totalment ranurat, col·locat en rasa de trasdós de mur per al drenatge.

| Codi | Ut | Descripció | Rendiment | Preu | Import |
|---|---|---|---|---|---|
| O0102 | h | Oficial 1ª | 0.05 | 24.56 | 1.23 |
| O0110 | h | Peó | 0.05 | 20.41 | 1.02 |
| P1151 | m | Tub PE DN200 mm doble paret TP (material; 23/07/1998) | 1 | 7.31 | 7.31 |
| P1171 | pp | Accessoris i connexions PVC (material; 12/01/2009) | 1 | 1.761642 | 1.76 |
| %16130 | % | Despeses indirectes | 6 % | 11.32 | 0.68 |
|  |  | Total |  |  | 12 |

**E0337** m3 Graveta 18-25mm, amidat sobre perfil
0.5 m3 × 27.11 = 13.56
Subministrament de grava decorativa o altre àrid decoratiu a determinar per la Direcció d'Obra, estès i anivellat amb un gruix de fins a 10 cm, a l'interior de la rotonda o espais destinats a l'enjardiment.

| Codi | Ut | Descripció | Rendiment | Preu | Import |
|---|---|---|---|---|---|
| O0101 | h | Cap de colla | 0.04 | 26.02 | 1.04 |
| O0102 | h | Oficial 1ª | 0.08 | 24.56 | 1.96 |
| O0110 | h | Peó | 0.15 | 20.41 | 3.06 |
| P0322 | m3 | Grava de pedrera de 18-25 mm. (material; 23/07/1998) | 1 | 18.02 | 18.02 |
| M0207 | h | Retroexcavadora 100 hp | 0.025 | 59.41 | 1.49 |
| vg | % | Despeses indirectes | 0.256 | 6 | 1.54 |
|  |  | Total |  |  | 27.11 |

| Amidament | Uts. | Llarg | Ample | Alt | Parcial |
|---|---|---|---|---|---|
|  | 1 | 2 | 0.5 | 0.5 | 0.50 |
| Total |  |  |  |  | 0.5 |

**E0701M** m Barana d'acer amb perfils superior i inferior 50x20x1.5 mm.
2 m × 103.64 = 207.28
Barana d'acer amb perfils superior i inferior 50x20x1.5 mm. ,barres verticals diàmetre 20 mm.cada 10cm., de 100 cm. d'alçaria,muntants cada 150 cm. de 50x50x2 mm soldades, emprimació i 2 dues capes de pintura color RAL 5009 o negre incloses,amb ancoratges a mur amb pletina d'1 cm. i 4 visos amb tacs, col.locada i totalment acabada.

| Codi | Ut | Descripció | Rendiment | Preu | Import |
|---|---|---|---|---|---|
| O0101 | h | Cap de colla | 0.05 | 26.02 | 1.30 |
| O0102 | h | Oficial 1ª | 0.25 | 24.56 | 6.14 |
| O0110 | h | Peó | 0.6 | 20.41 | 12.25 |
| P1423M | m | Barana acer .passa.trave. (material; 16/04/2012) | 1 | 70.161455164035 | 70.16 |
| P1903 | kg | Pintura d'emprimació (material; 12/01/2009) | 0.17 | 6.397542 | 1.09 |
| P1904 | kg | Pintura (material; 12/01/2009) | 2 × 0.34 | 7.201098 | 4.90 |
| M0235 | h | Equip de soldadura elèctrica (maquinària; 12/01/2009) | 0.1 | 14.546424 | 1.45 |
| M0226 | h | Grup electrògen de 20/30 kVA (maquinària; 12/01/2009) | 0.1 | 4.73892 | 0.47 |
| %1613 | % | Despeses indirectes | 6 % | 97.76 | 5.87 |
|  |  | Total |  |  | 103.64 |

**E0505** m3 Formigó HA-25 fonaments i soleres
2 m3 × 82.53 = 165.06
Formigó tipus HA-25 en fonaments i soleres, elaborat en planta,col·locat.

| Codi | Ut | Descripció | Rendiment | Preu | Import |
|---|---|---|---|---|---|
| O0101 | h | Cap de colla | 0.025 | 26.02 | 0.65 |
| O0102 | h | Oficial 1ª | 0.1 | 24.56 | 2.46 |
| O0110 | h | Peó | 0.2 | 20.41 | 4.08 |
| P0505 | m3 | Formigó HA-25 posat a l'obra | 1.02 | 70 | 71.40 |
| M0225 | h | Vibrador | 0.1 | 2.091306 | 0.21 |
| vg | % | Despeses indirectes | 0.622 | 6 | 3.73 |
|  |  | Total |  |  | 82.53 |

**E0517** kg Acer especial B-500S de límit elàstic 500 N/mm2 en barres corrugades
40.04 kg × 1.23 = 49.25
Subministrament d'acer B 500 S de límit elàstic 500 n/mm2 en barres corrugades, inclòs muntatge, distanciadors i col·locació.

| Codi | Ut | Descripció | Rendiment | Preu | Import |
|---|---|---|---|---|---|
| O0101 | h | Cap de colla | 0.002 | 26.02 | 0.05 |
| O0102 | h | Oficial 1ª | 0.004 | 24.56 | 0.10 |
| O0110 | h | Peó | 0.004 | 20.41 | 0.08 |
| P0602 | kg | Filferro recuit (material; 12/01/2009) | 0.008 | 1.565904 | 0.01 |
| P0607 | kg | Acer corrugat B500S en barres | 1 | 0.92 | 0.92 |
| M0245 | h | Cisalla elèctrica (maquinària; 12/01/2009) | 0.003 | 3.729324 | 0.01 |
| M0246 | h | Màquina de doblegar rodó d'acer (maquinària; 12/01/2009) | 0.003 | 2.997882 | 0.01 |
| vg | % | Despeses indirectes | 0.009 | 6 | 0.05 |
|  |  | Total |  |  | 1.23 |

## 05 SEGURETAT I SALUT (03/02/2022)
Import: 46352.8

**E1632** u Mesures de seguretat i salut necessàries per l'execució de l'obra (03/02/2022)
1 u × 46352.8 = 46352.80
Mesures de seguretat i salut necessàries (individuals, col.lectives i senyalitzacions) per l'execució de l'obra. Inclòs el Pla de Seguretat i Salut. Tot inclòs.

| Codi | Ut | Descripció | Preu |
|---|---|---|---|
| P0504 | m3 | Formigó HM-20 posat a l'obra (material; 13/02/2017) | 52 |

## Preus auxiliars

**E0108** m3 Morter de ciment elaborat a l'obra (23/07/1998)
Preu: 54.62

| Codi | Ut | Descripció | Rendiment | Preu | Import |
|---|---|---|---|---|---|
| O0110 | h | Peó | 1 | 20.41 | 20.41 |
| P1601 | m3 | Aigua | 0.2 | 0.65 | 0.13 |
| P0301 | m3 | Sorra per a formigons i morters (material; 23/07/1998) | 0.67 | 22.15 | 14.84 |
| P0401 | kg | Ciment pòrtland P-350 | 200 | 0.07 | 14.00 |
| M0218 | h | Formigonera 250 litres i 5 HP (maquinària; 10/07/2006) | 0.7 | 7.48 | 5.24 |
|  |  | Total |  |  | 54.62 |

**E0515** m2 Encofrat de fusta per a fonaments i/o formigó ocult
Preu: 25.46
Encofrat de fusta per a fonaments i formigó ocult, col·locat.

| Codi | Ut | Descripció | Rendiment | Preu | Import |
|---|---|---|---|---|---|
| O0101 | h | Cap de colla | 0.02 | 26.02 | 0.52 |
| O0102 | h | Oficial 1ª | 0.11 | 24.56 | 2.70 |
| O0110 | h | Peó | 0.11 | 20.41 | 2.25 |
| P0602 | kg | Filferro recuit | 0.3 | 1.565904 | 0.47 |
| P0604 | kg | Claus d'acer zincats (material; 12/01/2009) | 0.15 | 1.710132 | 0.26 |
| P0701 | m | Tauló de fusta de pi (material; 12/01/2009) | 2 | 0.422382 | 0.84 |
| P0702 | m3 | Llata de fusta de pi (material; 12/01/2009) | 0.001 | 288.456 | 0.29 |
| P0704 | m2 | Tauler de fusta de pi 22 mm. (material; 01/04/2009) | 1 | 15.049 | 15.05 |
| P0706 | u | Puntal telescòpic. (material; 12/01/2009) | 0.05 | 11.290992 | 0.56 |
| P0707 | l | Desencofrant (material; 12/01/2009) | 0.05 | 1.59681 | 0.08 |
| M0214 | h | Camió grua 12 tn | 0.025 | 42.07 | 1.05 |
| vg | % | Despeses indirectes | 0.231 | 6 | 1.39 |
|  |  | Total |  |  | 25.46 |

**E0516** m2 Encofrat de fusta per a formigó vist
Preu: 32.18
Encofrat de fusta per a formigó vist, col·locat.

| Codi | Ut | Descripció | Rendiment | Preu | Import |
|---|---|---|---|---|---|
| O0101 | h | Cap de colla | 0.02 | 26.02 | 0.52 |
| O0102 | h | Oficial 1ª | 0.2 | 24.56 | 4.91 |
| O0110 | h | Peó | 0.2 | 20.41 | 4.08 |
| P0602 | kg | Filferro recuit | 0.3 | 1.565904 | 0.47 |
| P0604 | kg | Claus d'acer zincats | 0.15 | 1.710132 | 0.26 |
| P0701 | m | Tauló de fusta de pi | 2 | 0.422382 | 0.84 |
| P0702 | m3 | Llata de fusta de pi | 0.001 | 288.456 | 0.29 |
| P0704 | m2 | Tauler de fusta de pi 22 mm. | 1 | 15.049 | 15.05 |
| P0706 | u | Puntal telescòpic. | 0.05 | 11.290992 | 0.56 |
| P0707 | l | Desencofrant | 0.06 | 1.59681 | 0.10 |
| M0214 | h | Camió grua 12 tn | 0.08 | 42.07 | 3.37 |
| vg | % | Despeses indirectes | 0.288 | 6 | 1.73 |
|  |  | Total |  |  | 32.18 |

## Recursos

**P0406** kg Emulsió bituminosa termoadherent C60B3 TER
Emulsió termoadherent catiònica tipus ECR-1d

**M0212B** h Camió de trabuc 16 m³
Camió de trabuc de 20 t

**P1613** u Cànon d'abocador
Canon d'abocador

**M0237** h Piconadora de pneumàtics 15 tn
Piconadora de pneumàtics 15 t

**M0213** h Camió cisterna de 8 m³
Camió cisterna de 8 m3

**P0412** kg Emulsió bituminosa tipus C50BF4 IMP
Emulsió catiònica tipus ECI

**P0329** m3 Sorra de pedrera 0/6 sil.-porf
Sorra de pedr. 0/6 sil.-porf.

**M0204** h Pala carregadora pneumàtics
Pala carregadora neumàtics

**M0207** h Retroexcavadora 100 hp
Retroexcavadora

**P19020** u Rigola blanca 20x20x8 cm
Rigola blanca 20x20x8

**P19021** u Rigola blanca 30x30X7 cm
Rigola blanca 30x30X7

**P0813** m2 Rajola hidràulica color 20x20x4 cm
Rajola hidr.color 20x20x4 c

**P0811** m2 Rajola hidr. gris 20x20x4 cm
Rajola hidr. gris 20x20x4 c

**M0211** h Corró de llança 650 kg
Picó vibrant amb placa 60 cm.

**P0814** m2 Rajola hidràulica color 25x25x4 cm
Rajola hidr. color 25x25x4 cm.

**P1007** m Vorada pref. form. 8x20 cm. tipus jardí
Vorada pref. form. 8x20 cm. jardí

**P1020D** m Vorada remuntable formigó 20X15-7 TIPUS BORE720
Vorada remuntable formigó 20X15-8 TIPUS BORE720

**P1237** m Tub de pp DN200 mm., SN 8 kN/m2
Tub de pp d 200 mm., SN 8 kN/m2

**P1240** m Tub de pp DN250 mm., SN 8 kN/m2
Tub de pp d 250 mm., SN 8 kN/m2

**P1241** m Tub de pp DN315 mm., SN 8 kN/m2
Tub de pp d 315 mm., SN 8 kN/m2

**P1242** m Tub de pp DN400 mm., SN 8 kN/m2
Tub de pp d 400 mm., SN 8 kN/m2

**P1243** m Tub de pp DN500 mm., SN 8 kN/m2
Tub de pp d 500 mm., SN 8 kN/m2

**P0620B** u Tapa fosa Ø650 mm. exterior, marc Ø800 mm., classe D-400
Tapa Ø650 mm. exterior i bastiment, pou Ø800 mm., estanca i insonora

**P0632** m2 Tapa tràmex de 0.03x0.03m
Reixa de 0.03x0.03m

**P0617** u Reixa i bastiment 985x495x70 mm D-400
Reixa i bastiment 985x495x70 mm.

**P06212** u Reixa i bastiment 700x360x100 mm
Reixa i bastiment 650x330x40 mm.

**P0616B0** u Reixa i bastiment 973x490x70 mm
Reixa i bastiment 973x500x70 mm.

**%1616** % Eines i mitjans auxiliars
Eines i medis auxiliars

**P1485** u Placa quadrada alumini reflect. 60 cm
Placa quadrada alumini reflect.60 cm.

**P1497DG** m2 Placa d'alumini de 0,50 m2 a 1,00 m2 nivell 3 DG
Placa d'alumini de 0,50 m2 a 1.00 m2 nivell 3 DG

**P1481** m Pal alumini diàmetre 76 mm. MB
Pal alumini 76 mm. diàmetre

**M0214** h Camió grua 12 tn
Camió grua

**P0818A** u Bloc de formigó 40x20x20 gris hidròfug
Bloc buit de formigó, per revestir, color gris, 40x20x20 cm, resistència normalitzada R10 (10 N/mm²)

**E0108A** m3 Morter de ciment gris amb additiu hidròfug
Morter industrial per a obra de paleta, de ciment, color gris, amb additiu hidròfug, categoria M-5 (resistència a compressió 5 N/mm²), subministrat a granel, segons UNE-EN 998-2.

**P0607** kg Acer corrugat B500S en barres
Acer corrugat B-500s en barres

**P0642F** m2 Geotèxtil 350 g/m2 resist>= 4250 N
Geotextil 350 g/m2 resist>= 4250 N

**P1151** m Tub PE DN200 mm doble paret TP
Tub porós de Ø200mm

**P1423M** m Barana acer .passa.trave
Barana acer galv.passa.trave.

**M0218** h Formigonera 250 litres i 5 HP
Formigonera de 250 l

**P0301** m3 Sorra per a formigons i morters
Sorra per a formigons i mort.

**P0604** kg Claus d'acer zincats
Claus d'acer
